# Mensa Anbau Dekan-Ernst-Grundschule
Angebotsaufforderung (GAEB DA XML 3.2, DA83)
Projekt: 24-040
Währung: EUR
Erstellt mit: GXML Toolbox V3.3 R20230829, iTWO_64 V24.0.454, 13.05.2026

## 24-040E Leistungsverzeichnis Elektro
Datum: 13.05.2026

*Hinweis: Allgemeine Beschreibung*
Allgemeine Beschreibung:

1. Gebäude
Bei dem zu kalkulierenden Objekt handelt es sich um
die Erweiterung (Mensa) einer Schule.
Die Erweiterung besteht aus einem Erdgeschoss.
Im Untergeschoss des bestehenden Hauptgebäudes befinden sich die Technikräume von hier wird der Unterverteiler versorgt.

Hier handelt es sich um die Ausführung der
Elektroarbeiten.

2. Elektroanlagen

Energieversorgung
Das Gebäude wird von den Stadtwerken Grünstadt versorgt. Der Unterverteiler wird an den vorhandenen Hauptverteiler angeschlossen.

Die Vorschriften der VDE, DIN und der TAB neueste Fassung mit Beiblatt und Erläuterungen sind zu berücksichtigen und einzuhalten.
Die Verlegearten sind entsprechend dem technischen
Standard sorgfältig einzuhalten. Auf ausreichende
Befestigung mit Gegenlager (nach VDE) und
Zugentlastungen bei Steigleitungen ist zu achten.
Befestigung mittels Kabelbindern ist nicht zulässig.
In den jeweiligen Etagen sind die Installationen zum
Großteil in der Zwischendecke, Auf-Putz, Trassen und Brüstungskanälen vorgesehenen.
Auch hierbei ist auf die Trennung der verschiedenen
Netze zu achten.
Es darf nur geeignetes und geprüftes
Befestigungsmaterial eingesetzt werden.

Gebäudeinstallationen / Installationsgeräte
Leuchten, Steckdosen und andere Verbraucher sind unter
Berücksichtigung aller Vorschriften - insbesondere der
VDE 0100 und VDE 0108 - zu verkabeln, anzuschließen und
zu kennzeichnen.
Sofern die Verlegung nicht auf Rinnensystemen erfolgt,
ist geeignetes Befestigungsmaterial wie Kanäle, Rohre,
Kabelhalter und Schellen zu verwenden.
Die thermische Belastung der Kabel / Leitungen darf
maximal 80 % betragen.
Verlegearten und Kabelhäufungen müssen berücksichtigt
werden.
Mindestquerschnitt bei Steckdosenstromkreisen ist
2,5 qmm, bei Beleuchtungsstromkreisen 1,5 qmm.
Bei gemischten Stromkreisen Licht und Steckdosen
2,5 qmm.
Für alle unter Putz Schalter sind Schalterklemmdosen zu
verwenden die gleichzeitig als Abzweigdosen verwendet,
werden. Notwendige Klemmen sind im Einheitspreis der
Schalter mit einzukalkulieren.
Zum Schutz vor Verschmutzung werden alle unter Putz
Dosen vor den Verputzarbeiten mit Putzdeckel
verschlossen und nach Beendigung der Verputzarbeiten
wieder entfernt. Die Kosten sind in den Einheitspreis
der Installationsgeräte einzurechnen.
Auf Putz Abzweigdosen müssen zugänglich montiert und
mit Stromkreisnummern dauerhaft bezeichnet werden.
Entsprechend der Raumnutzung ist geeignetes Material in
angemessener Schutzklasse zu wählen (IP 20 - IP 65).
Für alle Schalt- und Steckgeräte auf Außenwänden sind
winddichte Schalterdosen nach DIN 18015 einzusetzen.
Alle Geräte sind komplett einschließlich aller Bau- und
Funktionsteile zu installieren.
Als Schalterprogramm ist ein Großflächenprogramm Farbe
nach Wahl des Bauherren vorzusehen.
Grundsätzlich ist die Unter-Putz-Installation gemäß
DIN/VDE 0100, Teil 520, DIN/VDE 0107, DIN 18015, Teil 1
bis Teil 5 sowie DIN 40 050 auszuführen.
Die Steckdosen und Schalter sind mit Schrauben an der
Schalterdose zu befestigen. Alle Steckdosen sind mit
der dazugehörigen Stromkreisnummer dauerhaft zu
beschriften.
Maßgebend für die Ausstattung der einzelnen Bereiche
ist die jeweiligen Baubeschreibungen und Ausstattungsfestlegungen des Bauherrn sowie der Nutzer.
Die Starkstromverkabelung wird überwiegend auf-Putz, unter Putz, in der Zwischendecke und in Leichtbauwänden ausgeführt.
Die Schwachstrominstallation ist im separaten Schutzrohr je Leitung zu führen. Das Bündeln der Leitungen ist untersagt.
In extra bezeichneten Räumen wird die gesamte
Installation als halb offene Rohrinstallation auf Putz ausgeführt.

Beleuchtung
Die Allgemeinbeleuchtung der verschiedenen Bereiche erhält Beleuchtungskörper entsprechend der Notwendigkeit sowie DIN 5035 (siehe Ausführungszeichnung Elektro).
Die Erstbestückung mit Leuchtmitteln ist im Lieferumfang enthalten.
Die jeweiligen Lichtfarben werden mit der Bauleitung festgelegt.
Die Leuchten müssen ein VDE-Prüfzeichen haben und mit Funkentstörgrad N- und F-Zeichen ausgerüstet sein. Alle Teile/Fassungen, Vorschaltgeräte müssen VDE-0712 entsprechen.
Für die Befestigung der Leuchten sind die Herstellervorgaben zu berücksichtigen.
Für die Befestigung der Leuchten am Wärmedämmverbundsystem sind geeignete Konsolen zu verwenden.
Niedervoltleuchten sind mit Sicherheitstransformatoren
nach DIN 0551 und VDE 0711 (EN 60 598) auszustatten
bzw. einzuspeisen.

Außenbeleuchtung
Im Außenbereich wird ein Leerrohr für die später Installation von Leuchten vorgesehen.

Erdung / Potenzialausgleich
DIN-Normen 18 014 und VDE 0100 Teil 410, VDE 0185 sind
unbedingt einzuhalten.
Die Ausschreibung für Fundamenterder und Blitzschutz erfolgt seperat.

Installation Telefon / Internet
Die EDV-Dosen sind an den vorhandenen EDV-Server des Hauptgebäudes aufzulegen. Die Kabel sind auf den Kabeltrassen, in der Zwischendecke und in Leerrohren zu verlegen.

Türsprechanlage
Für die Türsprechanlage wird im Außenbereich ein Leerrohr vorgesehen.
Brandmeldeanlage
Die Handtaster und Sierenen sind in einen Loop zusammen an die bestehende BMA anzubinden.

Brandschutz
Alle Durchbrüche durch Brandabschnitte sind rauch- und brandsicher zu verschließen. Sofern es sich nicht um einzelne Kabel, sondern um Kabeltrassen, Steigschächte usw. handelt, sind diese Durchbrüche nach folgendem Schema gegen das Übergreifen eines Brandes abzusichern:
- nach Montage der Kabel sind die Durchbrüche mit einem
  zugelassenen Schottsystem nach DIN 4102,
  Feuerwiderstandsklasse F 90 fachgerecht zu verschließen
- an jedem Schott ist ein entsprechendes Prüfschild mit
  Hersteller-Identität und Zulassungsnummer anzubringen.
- Leerrohre mit oder ohne Kabel sind mit geeignetem
  Brandschutzmaterial zu sichern.
- Ein Schottbuch mit Bilddokumentation ist anzufertigen und den
  Revisionsunterlagen beizulegen.

3. Allgemein

Alle Maße sind auf der Baustelle eigenverantwortlich zu prüfen.
Vor Beginn der Arbeiten sind Montagepläne zur Freigabe vorzulegen.
Nach Abschluss der Arbeiten und vor der Abnahme sind
Revisionsunterlagen 3-fach in Papierform und 1-fach als
Datenträger vorzulegen.
Generell gilt, dass sämtliche einzubauenden Teile durch den Bauherrn, Architekten bzw. Fachplaner bemustert werden müssen.
Sofern keine Fabrikatsvorgaben bestehen, müssen mindestens drei verschiedene Fabrikate gleicher Preislage zur Bemusterung vorgelegt werden.
Erst nach schriftlicher Ausführungsfreigabe kann die Lieferung und Montage erfolgen.
Anlagenteile, die nicht zur Bemusterung vorgelegt wurden, werden von der Abnahme ausgeschlossen.
Im Rahmen der Gewährleistung übernimmt der Auftragnehmer die Verpflichtung, sämtliche auf Materialfehler etc. zurückzuführenden Mängel unmittelbar nach Mitteilung der Beanstandung auf seine Kosten ggfs. durch Auswechseln der defekten Teile durch Neue zu beheben.
Alle Materialien, die zur einwandfreien technischen Funktion der vorher beschriebenen Anlage erforderlich sind, jedoch im Einzelnen nicht im anliegenden Leistungsverzeichnis besonders erwähnt sind, sind mit den Einheitspreisen abgegolten, sofern vor Vergabe nicht ein schriftlicher Einwand des Anbieters erfolgt.

*Hinweis: Technische Beschreibung*
Technische Vorbemerkungen

Die Unterlagen sind mittels EDV-Anlage erstellt und die Seiten
fortlaufend nummeriert. Der Bieter ist aufgefordert, die Vollständigkeit der übersandten Unterlagen umgehend zu
überprüfen.

A) Vorschriften
Für die gesamte Anlage und Ausführung aller Leistungen sind folgende Bedingungen, in der bei Angebotsabgabe gültigen neuesten Fassung, zu beachten und einzuhalten.
Zum Beispiel
VOB Teil C allgem.Technische Vertragsbedingungen für Bauleistung
Zum Beispiel
DIN 18299 Allgem. Reglung für Bauarbeiten jeder Art
DIN 18382 Elektische Kabel-und Leitungsanlagen in Gebäude
DIN 18384 Blitzschutzanlagen

B) Leistungsumfang
Zum Leistungsumfang gehört die Erstellung der betriebsfertigen Anlage nach den anerkannten Regeln der Technik unter Berücksichtigung aller einschlägigen Normen, Richtlinien und Vorschriften.

C) Ausführung
Der Unternehmer übernimmt die alleinige und volle Verantwortung für die Sicherheit und Funktion der von ihm erstellten Anlagen sowie für die Erfüllung der im Arbeitsbereich gültigen Vorschriften über Arbeitsschutz.

D) Nachstemmarbeiten
Stemmarbeiten dürfen nur mit Genehmigung des Statikers und der Bauleitung ausgeführt werden.

E) Ausführungsunterlagen
Dem Auftragnehmer werden notwendige Installationszeichnungen, zur Verfügung gestellt. Zusätzlich, je nach Bauvorhaben werden die Pläne in PDF dem Auftragnehmer übergeben.

F) Montageplanung
Der Auftragnehmer hat aufgrund der Ausführungspläne Elektro,  die komplette Montageplanung zu erstellen. Dazu gehören auch alle Vorlagen von Detail und Aufbauzeichnungen von Verteilern usw. Die Unterlagen sind zur Genehmigung vorzulegen. Eine Kennzeichnung als Montageplan ist erforderlich.

G) Schallschutzbedingungen
Schallschutzbedingungen sind zu beachten; DIN 4109

H) Brandschutzbedingungen
zu beachten sind:
 - geltende Landesbauordnungen,einschliesslich der
zugehörigen Durchführungsverordnung.
- Brandschutzgutachten DIN 4102

I) Prüfung der Schutzmaßnahmen
Die betriebsfertige elektrische Anlage ist einer Prüfung zu unterziehen. Als Richtlinie hierfür gilt die DIN VDE 0100/ 0101/ 0141. Es ist eine Bescheinigung über den ordnungsgemäßen Zustand nach VDE vorzulegen. Die Prüfung des Isolationswiderstandes ist in den Messprotokollen
festzuhalten, die bei der Abnahme vorzulegen sind.
Die Messung der niederohmigen Verbindungen des Schutzleiters ist ebenfalls durchzuführen und in einem Messprotokoll festzuhalten.

J) Forderungen von Behörden
Die TÜV-Abnahme bzw. ein amtlicher Sachverständiger sind  gefordert. Der AG beauftrtagt den Sachverständiger.

K) Revisionsunterlagen
Für die Bedienung und Wartung sind vom Auftragnehmer schriftliche und zeichnerische Revisionsunterlagen zu erstellen. Alle Bezeichnungen in diesen Unterlagen müssen mit der Anlagenkennzeichnung übereinstimmen. Die Unterlagen sind geordnet in Ordnern, mit Rückenschildern, Inhaltsverzeichnis, Trennblättern usw. getrennt nach Starkstrom, Fernmelde, Daten-, Sicherheits-, Gefahrenmeldetechnik, Außenanlagen usw.gemäß der im Leistungsverzeichnis aufgeführten Systeme abzugeben. Die Unterlagen sind in 1facher Ausfertigung vorzulegen. Alle Unterlagen, Anleitungen, Bedienungs- und Wartungsanleitungen, Pläne usw. sind in digitaler Form als DWG-, und PDF-Dateien auf CD-Rom in 4-facher Ausfertigung an Auftraggeber.
Zu den Unterlagen gehören z.B:
a) Anlagenbeschreibung
b) Bedienungsanweisung
c) Wartungsanweisungen
d) Ersatzteilaufstellung / Materialaufstellung
e) Leuchtenliste
f) Mess- und Prüfprotokolle
g) Protokolle
h) Abnahme
i) Zertifikate
j) Technische Unterlagen
k) Installationspläne
l) Schemapläne
m) Brandschutzpläne
n) Deckenspiegelpläne
o) Detailpläne
p) Aufbauzeichnungen
q) Steuer- und Stromlaufpläne

L) Einweisung / Inbetriebnahme
Vor der Schlussabnahme bzw. Teilabnahme sind für die technischen Anlagen mit dem Auftraggeber und den Behörden (falls erforderlich) eine Einweisung/ Begehung vorzunehmen.
Diese Einweisung ist zu protokollieren und bei der Schlussrechnung vorzulegen. Die Termine sind rechtzeitig zu koordinieren. Einweisungen bzw. Begehungen sind unabhängig von der Schlussabnahme vorzunehmen. Die Kosten sind vom Unternehmer zu tragen.

M) Abnahme
Die Fachtechnische Abnahme zwischen AN und Fachplaner, die Rechtsgeschäftliche Abnahme VOB zwischen AN und AG.
Die VOB Abnahme bedingt eine vorherige erfolgreiche fachtechnische Abnahme.
Die Gewährleistungsfrist beginnt erst nach mängelfreie Schlussabnahme des kompletten Bauvorhabens. Zu den Abnahmen ist entsprechendes Personal bereitzustellen. Die Kosten hierfür sind durch die Einheitspreise abgegolten.

N) Muster
Muster für Geräte, Bauteile usw. sind kostenlos dem Auftraggeber zur Verfügung zu stellen und ggf. auch vor Ort zur Ansicht zu montieren.

O) Montagepersonal
Ausschließlich die Bauleitung entscheidet über den Einsatz und die Qualifikation des erforderlichen Montagepersonals für evtl. anfallende Taglohnarbeiten sowie über den Schwierigkeitsgrad einer Leistung.

P) Abstimmung mit anderen Gewerken
Die Montage usw. ist auf der Grundlage der Planunterlagen des
Fachingenieurs mit den Gewerken der anderen Auftragnehmer in allen Teilen abzustimmen und ggf. mit der örtlichen Bauleitung zu koordinieren. Vor der Montage einzelner Arbeitsabschnitte hat der Auftragnehmer eine Abstimmung über Montageablauf und Ausführungsdetails mit den beteiligten Auftragnehmern über die Bauleitung herbeizuführen. Änderungen jeglicher Art, auch Änderungen bei anderen Gewerken und baulichen Maßnahmen, die auf  ungenügende oder unterlassene Information zur Bauleitung zurückzuführen sind, gehen zu Lasten des
Auftragnehmers. Der Auftragnehmer hat sich mit seinen Leistungen dem übrigen Bauablauf anzupassen. Einzelunterbrechungen bzw. Wechsel des Montageortes sind von ihm in Kauf zu nehmen und berechtigen nicht zu Mehrforderungen.

Q) Anlagenschutz
Der Auftragnehmer hat Sorge zu tragen, dass alle Bauteile und Geräte, die er einbaut  bis zur Übergabe an den Betreiber, ordnungsgemäß gegen Beschädigung und Verschmutzung dauerhaft und wirksam geschützt sind.

R) Nachträge
Nachträge, die erforderlich sind, werden durch den Planer
aufgestellt bzw. die entsprechenden Titel / Positionen festgelegt. Der Auftragnehmer hat lückenlose Kalkulationsnachweise zu den Nachträgen vorzulegen, um die geforderten Einheitspreise prüfen zu können.

S) Bemusterung
Der AN muss für die Freigabe aller Produkte, Geräte, Leuchten, Anlagen usw. einen Bemusterungskatalog aufstellen.
Dieser soll Voschriften, Prüfungen, Zertifikate usw. in 3-facher
Ausfertigung enthalten, wenn möglich, auch im PDF-Format.
Erst nach Genehmigung dieses Produktkataloges kann bestellt werden. Der Auftragnehmer muss in Abstimmung mit dem Bauzeitenplan und dem allgemeinen Baufortschritt rechtzeitig die Unterlagen vorlegen, da mit einer Genehmigungszeit von ca. 4 Wochen zu rechnen ist. Der Auftragnehmer hat keinen Anspruch auf Mehrkosten (z.B. Beschleunigungs-, Express-, Selbstabholungskosten usw.), wenn die Unterlagen nicht rechtzeitig vorgelegt wurden. Der Auftraggeber behält sich vor, wenn der Auftragnehmer nicht rechtzeitig die Bemusterungsliste vorgelegt hat, eine  Materialfreigabe per Anweisung dem Auftragnehmer vorzugeben. Dies ist evtl. notwendig, um Baubehinderungen bzw. Bauverzögerungen zu vermeiden.

T) Baubesprechnung
Der AN hat wenn erforderlich einen Bauleiter oder die bauleitenden Monteure zu Besprechungen freizustellen.

U) Gefährdungsbeurteilung
Der AN wird aufgefordert eine Baustellenbezogene Gefährdungsbeurteilung § 5 des ArbSchG aufzustellen und vorzulegen.Die gilt auch für Benennung und Nachweis der Ersthelfer § 10 ArbSchG, BGV A5.

*Hinweis: VORBEMERKUNGEN*
VORBEMERKUNGEN

1.

### Bereich 1 Starkstrom und Fernmeldetechnik

#### Abschnitt 1.1 Verteiler mit Zubehör

*Hinweis: Anlagenbeschreibung*
Anlagenbeschreibung
Energieverteilungssysteme
Niederspannungsschaltanlage nach DIN EN61439 sowie den mitgeltenden Normen.
Ausführung als bauartgeprüfte Schaltanlagenkombination.
Eine Platzreserve von 30% ist zu berücksichtigen.
Die Verteilungen sind gemäß den geltenden VDE-Bestimmungen bauartgeprüft komplett zusammengebaut und anschlussfertig verdrahtet zu liefern und zu montieren.
Die nach VDE erforderliche Schaltanlagendokumentation wie CAD Stromlaufpläne (inkl. Datenträger) in allpoliger Darstellung, Stückprüfprotokoll des Verteilers, Stückliste, normenkonformes Typenschild sowie die CE-Konformitätserklärung ist dem Verteiler im Auslieferzustand in einer stabilen Schaltplantasche beizulegen.

**1.1.10 UV-Küche Feldverteiler UP**
Feldverteiler UP 252PLE mit univers, IP30, SKII, Nischenmaße 1107x815x115mm

Feldverteiler UP/HW zertifiziert nach DIN EN 61 439-1/-3 zum Einbau von Geräten bis 125 A, Luft- und Kriechstrecken nach DIN EN 60664-1, Schutzart IP30. Bestehend aus Schrank, Blendrahmen und Stahlblechtür, pulverbeschichtet in RAL 9010 (reinweiß). Komplettverteiler mit Einbausatz bestückt mit profilierten Tragschienen, 7,5 mm hohen Hutschienen in 125 mm Mittenabstand und passenden Berührungsschutzabdeckungen (SKII) aus Kunststoff, inklusiv 1xPE- und 2xN-QuickConnect-Klemmblöcke auf Träger montiert. Leitungseinführungen oben/unten durch herausnehmbare Kunststoffflanschplatten mit Vorprägungen und integrierte Kabelzugentlastung. Seitlich und hinten ausschlagbare Leistungseinführungen. Tür mit innenliegenden justierbaren Scharnieren und einem Öffnungswinkel von 110°. Türen rechts und links anschlagbar, werkzeuglos wechselbarer Türanschlag. Türverschluss serienmäßig mit Vorreiber und Klappgriff plombierbar. Ab Schrankbreite 800 mm (3-feldig) zwei türiger Aufbau. Rechte Türen maximal 2 Felder breit. Bei Doppeltür mit Stangenverschluss. Blendrahmen Tiefe bzw. Überstand 13 mm. Hinweis: Austauschbare Schließsysteme möglich.

Montage auf: Unterputz
Hohlwand
Anzahl der Schienen: 21
Anzahl Reihen: 21
Anzahl Felder: 3
Anzahl Module: 252
Höhe: 1153 mm
Breite: 853 mm
Tiefe: 125 mm
Anzahl Schranktüren: 2
Ausführung des Handgriffes: Klappgriff mit Vorreiber
Werkstoff: Stahl
Schutzklasse: Schutzklasse II
Stoßfestigkeit IK: IK09
IP-Klasse (Ingress Protection): IP30
Halogenfrei: Nein
Schließungstyp: Ohne Schloss

liefern, montieren und betriebsfertig anschließen.
Menge: 1,000 St
DIN276-1_08: 444

*Hinweis: UV-Küche bestückt mit folgenden:*

**1.1.20 Reihenklemme 690V einstöckig bis 35mm2 Tragschiene**
STLB-Bau 2024-04 054
Reihenklemme DIN EN 60947-7-1 (VDE 0611-1), Bemessungsisolationsspannung 690 V AC, Isolationsgruppe C, einstöckig, für Leiterquerschnitt bis 35 mm2, mit Schraubanschlüssen, Klemmenträger aus selbstlöschendem oder nichtbrennbarem Isolierstoff, zur Montage auf Tragschiene DIN EN 60715 (VDE 0660-520), einschl. systemgebundenem Zubehör mit dauerhafter Anschlussbezeichnung.
Menge: 5,000 St
Leistungsbereichkatalog: 054
DIN276-1_08: 444

**1.1.30 Reihenklemme 690V einstöckig bis 16mm2 Tragschiene**
STLB-Bau 2024-04 054
Reihenklemme DIN EN 60947-7-1 (VDE 0611-1), Bemessungsisolationsspannung 690 V AC, Isolationsgruppe C, einstöckig, für Leiterquerschnitt bis 16 mm2, mit Schraubanschlüssen, Klemmenträger aus selbstlöschendem oder nichtbrennbarem Isolierstoff, zur Montage auf Tragschiene DIN EN 60715 (VDE 0660-520), einschl. systemgebundenem Zubehör mit dauerhafter Anschlussbezeichnung.
Menge: 1,000 St
Leistungsbereichkatalog: 054
DIN276-1_08: 444

**1.1.40 Reihenklemme 690V einstöckig bis 4mm2 Tragschiene**
STLB-Bau 2024-04 054
Reihenklemme DIN EN 60947-7-1 (VDE 0611-1), Bemessungsisolationsspannung 690 V AC, Isolationsgruppe C, einstöckig, für Leiterquerschnitt bis 4 mm2, mit Schraubanschlüssen, Klemmenträger aus selbstlöschendem oder nichtbrennbarem Isolierstoff, zur Montage auf Tragschiene DIN EN 60715 (VDE 0660-520), einschl. systemgebundenem Zubehör mit dauerhafter Anschlussbezeichnung.
Menge: 20,000 St
Leistungsbereichkatalog: 054
DIN276-1_08: 444

**1.1.50 Reihenklemme 690V einstöckig bis 2,5mm2 Tragschiene**
STLB-Bau 2024-04 054
Reihenklemme DIN EN 60947-7-1 (VDE 0611-1), Bemessungsisolationsspannung 690 V AC, Isolationsgruppe C, einstöckig, für Leiterquerschnitt bis 2,5 mm2, mit Schraubanschlüssen, Klemmenträger aus selbstlöschendem oder nichtbrennbarem Isolierstoff, zur Montage auf Tragschiene DIN EN 60715 (VDE 0660-520), einschl. systemgebundenem Zubehör mit dauerhafter Anschlussbezeichnung.
Menge: 120,000 St
Leistungsbereichkatalog: 054
DIN276-1_08: 444

**1.1.60 System-Reihenklemme 690V Sicherungsstecker bis 1,5mm2 Tragschiene**
STLB-Bau 2024-04 054
System-Reihenklemme, Bemessungsisolationsspannung 690 V AC, mit Sicherungsstecker und Feinsicherung bis 10 A, für Leiterquerschnitt bis 1,5 mm2, mit Schraubanschlüssen, zur Montage auf Tragschiene DIN EN 60715 (VDE 0660-520), einschl. systemgebundenem Zubehör mit dauerhafter Anschlussbezeichnung.
Menge: 68,000 St
Leistungsbereichkatalog: 054
DIN276-1_08: 444

**1.1.70 Lasttrennschalter Hauptschalter 3polig 125A**
STLB-Bau 2024-04 054
Lasttrennschalter DIN EN IEC 60947-3 (VDE 0660-107), als Hauptschalter, gekapselt, 3-polig, in Festeinbautechnik, mit Handantrieb, zur Montage auf Tragschiene DIN EN 60715 (VDE 0660-520), fingersicher DIN EN 50274 (VDE 0660-514), Bemessungsbetriebsstrom 125 A, Gehäuse aus Aluminium.
Menge: 1,000 St
Leistungsbereichkatalog: 054
DIN276-1_08: 444

**1.1.80 Überspannungsschutzgerät Typ 2 Reiheneinbau 230VAC TN-S-System Schutzpegel 1,5kV**
STLB-Bau 2024-04 050
Überspannungsschutzgerät DIN EN 61643-11 (VDE 0675-6-11), leckstromfrei, Typ 2, Einbauort am oder in der Nähe des Speisepunktes der elektrischen Anlage, Komplettbauweise, als Reiheneinbaugerät, Maße DIN 43880, Bemessungsbetriebsspannung 230 V AC, für TN-S-System mit Schutzschaltung DIN VDE 0100-534, Schutzpegel max. 1,5 kV.
Menge: 1,000 St
Leistungsbereichkatalog: 050
DIN276-1_08: 444

**1.1.90 Sicherungslasttrennschalter Gr.D02 400VAC AC-22 3polig+N Sicherungseinsatz 50A**
STLB-Bau 2024-04 054
Sicherungslasttrennschalter DIN EN IEC 60947-3 (VDE 0660-107), als Reiheneinbaugerät, Maße DIN 43880, einschl. Passeinsatz, bedingter Bemessungskurzschlussstrom 50 kA, fingersicher DIN EN 50274 (VDE 0660-514), zur Montage auf Tragschiene DIN EN 60715 (VDE 0660-520), Baugröße D 02, Bemessungsbetriebsspannung 400 V AC, Gebrauchskategorie AC-22, 3-polig + N, mit Sicherungseinsatz, Bemessungsstrom 50 A.
Menge: 4,000 St
Leistungsbereichkatalog: 054
DIN276-1_08: 444

**1.1.100 Sicherungslasttrennschalter Gr.D02 400VAC AC-22 3polig+N Sicherungseinsatz 35A**
STLB-Bau 2024-04 054
Sicherungslasttrennschalter DIN EN IEC 60947-3 (VDE 0660-107), als Reiheneinbaugerät, Maße DIN 43880, einschl. Passeinsatz, bedingter Bemessungskurzschlussstrom 50 kA, fingersicher DIN EN 50274 (VDE 0660-514), zur Montage auf Tragschiene DIN EN 60715 (VDE 0660-520), Baugröße D 02, Bemessungsbetriebsspannung 400 V AC, Gebrauchskategorie AC-22, 3-polig + N, mit Sicherungseinsatz, Bemessungsstrom 35 A.
Menge: 6,000 St
Leistungsbereichkatalog: 054
DIN276-1_08: 444

**1.1.110 Fehlerstromschutzschalter RCCB Typ A unverzögert 40A Fehlerstrom 30mA 3polig+N 400VAC**
STLB-Bau 2024-04 054
Fehlerstromschutzschalter (RCCB) DIN EN 61008-1 (VDE 0664-10), als Reiheneinbaugerät, Maße DIN 43880, fingersicher DIN EN 50274 (VDE 0660-514), Typ A pulsstromsensitiv, Auslösung unverzögert, Bemessungsstrom 40 A, Bemessungsfehlerstrom 30 mA, 3-polig + N, 400 V AC, Kurzschlussfestigkeit 6 kA, stoßstromfest bis 250 A, mit Handbetätigung.
Menge: 4,000 St
Leistungsbereichkatalog: 054
DIN276-1_08: 444

**1.1.120 Fehlerstromschutzschalter RCBO Typ A unverzögert Charakter.B 16A Fehlerstrom 30mA 1polig+N 230VAC**
STLB-Bau 2024-04 054
Fehlerstromschutzschalter mit Überstromschutz (RCBO) DIN EN 61009-1 (VDE 0664-20), als Reiheneinbaugerät, Maße DIN 43880, fingersicher DIN EN 50274 (VDE 0660-514), Typ A pulsstromsensitiv, Auslösung unverzögert, Auslösecharakteristik B, DIN EN 60898-1 (VDE 0641-11), Bemessungsstrom 16 A, Bemessungsfehlerstrom 30 mA, 1-polig + N, 230 V AC, Kurzschlussfestigkeit 6 kA, stoßstromfest bis 250 A, mit Handbetätigung.
Menge: 2,000 St
Leistungsbereichkatalog: 054
DIN276-1_08: 444

**1.1.130 Leitungsschutzschalter 230/400VAC Ausschaltvermögen 6kA 3polig Charakter.B 20A**
STLB-Bau 2024-04 054
Leitungsschutzschalter DIN EN 60898-1 (VDE 0641-11), als Reiheneinbaugerät, Maße DIN 43880, fingersicher DIN EN 50274 (VDE 0660-514),
Bemessungsbetriebsspannung 230/400 V AC, Bemessungsausschaltvermögen 6 kA, mit beidseitiger Klemmenabdeckung, 3-polig, Auslösecharakteristik B, Bemessungsstrom 20 A.
Menge: 4,000 St
Leistungsbereichkatalog: 054
DIN276-1_08: 444

**1.1.140 Leitungsschutzschalter 230/400VAC Ausschaltvermögen 6kA 3polig Charakter.B 16A**
STLB-Bau 2024-04 054
Leitungsschutzschalter DIN EN 60898-1 (VDE 0641-11), als Reiheneinbaugerät, Maße DIN 43880, fingersicher DIN EN 50274 (VDE 0660-514),
Bemessungsbetriebsspannung 230/400 V AC, Bemessungsausschaltvermögen 6 kA, mit beidseitiger Klemmenabdeckung, 3-polig, Auslösecharakteristik B, Bemessungsstrom 16 A.
Menge: 6,000 St
Leistungsbereichkatalog: 054
DIN276-1_08: 444

**1.1.150 Leitungsschutzschalter 230/400VAC Ausschaltvermögen 6kA 1polig Charakter.B 16A**
STLB-Bau 2024-04 054
Leitungsschutzschalter DIN EN 60898-1 (VDE 0641-11), als Reiheneinbaugerät, Maße DIN 43880, fingersicher DIN EN 50274 (VDE 0660-514),
Bemessungsbetriebsspannung 230/400 V AC, Bemessungsausschaltvermögen 6 kA, mit beidseitiger Klemmenabdeckung, 1-polig, Auslösecharakteristik B, Bemessungsstrom 16 A.
Menge: 20,000 St
Leistungsbereichkatalog: 054
DIN276-1_08: 444

**1.1.160 Leitungsschutzschalter 230/400VAC Ausschaltvermögen 6kA 1polig Charakter.C 16A**
STLB-Bau 2024-04 054
Leitungsschutzschalter DIN EN 60898-1 (VDE 0641-11), als Reiheneinbaugerät, Maße DIN 43880, fingersicher DIN EN 50274 (VDE 0660-514),
Bemessungsbetriebsspannung 230/400 V AC, Bemessungsausschaltvermögen 6 kA, mit beidseitiger Klemmenabdeckung, 1-polig, Auslösecharakteristik C, Bemessungsstrom 16 A.
Menge: 8,000 St
Leistungsbereichkatalog: 054
DIN276-1_08: 444

**1.1.170 Leitungsschutzschalter 230/400VAC Ausschaltvermögen 6kA 1polig Charakter.B 10A**
STLB-Bau 2024-04 054
Leitungsschutzschalter DIN EN 60898-1 (VDE 0641-11), als Reiheneinbaugerät, Maße DIN 43880, fingersicher DIN EN 50274 (VDE 0660-514),
Bemessungsbetriebsspannung 230/400 V AC, Bemessungsausschaltvermögen 6 kA, mit beidseitiger Klemmenabdeckung, 1-polig, Auslösecharakteristik B, Bemessungsstrom 10 A.
Menge: 9,000 St
Leistungsbereichkatalog: 054
DIN276-1_08: 444

**1.1.180 Fernschalter bistabil Reiheneinbau 230VAC Steuerspannung 8VAC Schalter 10A**
STLB-Bau 2024-04 054
Fernschalter DIN EN 60669-2-2 (VDE 0632-2-2), bistabil (Stromstoßschalter), als Reiheneinbaugerät, Maße DIN 43880, fingersicher DIN EN 50274 (VDE 0660-514), mit Handbetätigung und Schaltstellungsanzeige, zur Montage auf Tragschiene DIN EN 60715 (VDE 0660-520), Bemessungsbetriebsspannung 230 V AC, Bemessungssteuerspannung 8 V AC, als Schalter, Bemessungsstrom 10 A, für zentrale EIN-AUS-Schaltung.
Menge: 4,000 St
Leistungsbereichkatalog: 054
DIN276-1_08: 444

*Hinweis: Anlagenbeschreibung*
Anlagenbeschreibung
Folgende Komponenten werden zusätzlich in die bestehende Hauptverteilung eingebaut.

Ordnungszahl:  1.1.140.

**1.1.190 Lasttrennschalter NH-Sicherung LeistenBF Gr.2 3polig 400VAC Handantrieb NH-Sicherungseinsatz 100A**
STLB-Bau 2024-04 054
Lasttrennschalter mit NH-Sicherungen in Leistenbauform DIN EN IEC 60947-3 (VDE 0660-107), Baugröße 2, bedingter Bemessungskurzschlussstrom 100 kA, 3-polig, Schutzart IP 4X DIN EN 60529, frontseitig, Bemessungsbetriebsspannung 400 V AC, Doppelunterbrechung, 3-polig schaltbar, mit unabhängiger Handbetätigung, in Steckeinsatztechnik zugangsseitig (herausnehmbares Teil), mit Schraubanschluss, mit NH-Sicherungseinsatz, Bemessungsstrom 100 A, mit elektronischer Sicherungsüberwachung, mit 1-poliger Strommessung, Bimetall-Messgerät, Klasse 3, Einstellzeit 15 min, mit Stromwandler DIN EN 61869-2 (VDE 0414-9-2) für Messzwecke, Genauigkeitsklasse 1, Überstrombegrenzungsfaktor FS 5, Bemessungsstrom primär 150 A, Bemessungsstrom sekundär 1 A.
Menge: 1,000 St
Leistungsbereichkatalog: 054
DIN276-1_08: 444

#### Abschnitt 1.2 Zuleitungen

**1.2.10 Installationsleitung NYM-J 5x35 vorh.Kabelrinne/Kanal**
STLB-Bau 2024-04 053
Installationsleitung DIN VDE 0250-204 (VDE 0250-204) NYM-J 5 x 35, Cu-Zahl 1680, auf vorh. Kabelrinnen oder in offene Kanäle.
Menge: 30,000 m
Leistungsbereichkatalog: 053
DIN276-1_08: 444

#### Abschnitt 1.3 Verlegsysteme

**1.3.10 Kabelrinne gelocht Stahl bandverz H 60mm B 300mm**
STLB-Bau 2024-04 053
Kabelrinne für Kabelträgersystem DIN EN 61537 (VDE 0639), gelocht, mit einem Trennsteg, aus bandverzinktem Stahl DIN EN 10346, Seitenhöhe mind. 60 mm, Breite mind. 300 mm.
Menge: 10,000 m
Leistungsbereichkatalog: 053
DIN276-1_08: 444

**1.3.20 C-Profilschiene B 35mm H 18mm gelocht Stahl bandverz Wandbefestigung**
STLB-Bau 2024-04 053
C-Profilschiene, Breite 35 mm, Höhe 18 mm, gelocht, aus bandverzinktem Stahl DIN EN 10346, an der Wand
Zeichnungs-Nr 'Teilstücke Länge 80cm inklusive schneiden, entgraten und versiegeln / Abstand zwischen den Profilschienen max. 0,5 m,
einschl. Bügelschellen und Wannen liefern und komplett
montieren.'
Menge: 5,000 m
Leistungsbereichkatalog: 053
DIN276-1_08: 444

**1.3.30 Steigleiter gelocht Stahl bandverz H 35mm B 300mm**
STLB-Bau 2024-04 053
Steigleiter als Kabelleiter, gelocht, Sprossenabstand 300 mm, mit einem Trennsteg, aus bandverzinktem Stahl DIN EN 10346, Seitenhöhe mind. 35 mm, Breite mind. 300 mm.
Menge: 3,000 m
Leistungsbereichkatalog: 053
DIN276-1_08: 444

#### Abschnitt 1.4 Kernbohrungen

*Hinweis: Anlagenbeschreibung*
Anlagenbeschreibung

Die notwendigen Bohrungen erfolgen im Zuge der Festlegungen
in Fachsonderräume, da Einrichtungspläne nocht nicht freigegen wurden.

Hinweis:
Abnahmen von Sachverständigen oder Einweisung und Dokumentation ist im Titel Sonstiges beschrieben.

Grundsätzlich sind bei allen Bohrungen notwendige Absauganlagen, auch wenn diese nicht in den Position beschrieben sind, einzuplanen und einzukalkulieren.
Im Bereich Technik sollen soweit wie möglich keine Bohrungen mit Wasserhaltung ausgeführt werden. Wände und Decken sollen nicht beschädigt oder verschmutzt werden. Die Kernbohrungen werden als Wand- oder Deckenbohrungen notwendig und sind in jedem Geschoss erforderlich. In den Einheitspreisen der Bohrungen und Kernbohrungen sowie Fräsarbeiten müssen sämtliche Nebenkosten wie:

- Baustelleinrichtung
- Schuttbeseitigung mit Reinigung
- Umsetzung der Bohranlage
- Stillstandzeit
- Stahlzuschlag
- An- und Abfahrtzeit
- Wasserhaltung

sowie sämtliche Abdeckungen von elektrischen Anlagenteilen enthalten sein. Sämtliche Bohrungen dürfen nur mit genehmigten Plänen oder Rücksprache mit der Bauüberwachung bzw. des Statikers vorgenommen werden. Der bei Durchbruchs- und Fräsarbeiten anfallende Schutt ist vom AN zu beseitigen und die Arbeitsräume sind besenrein zu halten.

**1.4.10 Kernbohrung Beton Durchm. 100-150mm T 20-25cm Geräteeinsatz mgl. nicht schadstoffbelastet**
STLB-Bau 2024-04 084
Kernbohrung, senkrecht zur Untergrundfläche, Untergrundfläche waagerecht, Bohrkernsicherung nicht erforderlich, aus unbewehrtem Beton, Normalbeton, Bohrdurchmesser über 100 bis 150 mm, Bohrtiefe über 20 bis 25 cm, einschl. Lösen des Bohrkerns aus dem Gefüge, Wichte des Abbruchstoffes DIN EN 1991-1-1 25 kN/m3, Erschwernis gemäß Vorbemerkungen,
Geräteeinsatz ist möglich, max. Gesamtgewicht bis 1,5 t, Ausführung erschütterungsarm DIN 4150, lärmarm, Lärmpegel max. 80 dB(A), staubarm TRGS 559, ohne Untergrundbeschädigung, ohne Wasserfreisetzung, Ausführung innerhalb des Bauwerks, Ausführung in allen Geschossen,
aufgenommene Stoffe sammeln, ohne Zerkleinerung, im Behälter des AN lagern, Behältergröße über 0,05 bis 0,1 m3, auf LKW des AN laden, transportieren, entsorgen, zur Beseitigungsanlage, Transportweg bis 50 km,
Anlage (Bezeichnung/Ort) 'Rheinland Pfalz'

Abfall ist nicht gefährlich, nicht schadstoffbelastet, Zuordnung LAGA Z 0 (uneingeschränkter Einbau), Abfallschlüssel nach AVV (Abfallverzeichnis-Verordnung) 170101 Beton,
Vergütung der Entsorgung übernimmt AN.
Menge: 2,000 St
Leistungsbereichkatalog: 084
DIN276-1_08: 444
DIN276-4_09: 444
DIN276_06: 351

**1.4.20 Durchbruch herstellen Beton 300-400cm2 T 20-25cm 24kN/m3 Geräteeinsatz mgl. laden transp. LKW AN entsorgen bis 10km nicht schadstoffbelastet AVV170101 Vergüt.Entsorg. AN**
STLB-Bau 2024-04 084
Durchbruch herstellen, Untergrundfläche senkrecht, in unbewehrten Beton, Normalbeton, ohne Bekleidungen und Beschichtungen, Einzelöffnung über 300 bis 400 cm2, Tiefe über 20 bis 25 cm, Hilfsschnitte werden nicht gesondert vergütet, Wichte des Abbruchstoffes DIN EN 1991-1-1 24 kN/m3, Geräteeinsatz ist möglich, max. Gesamtgewicht bis 5 t, Ausführung innerhalb des Bauwerks, Arbeitshöhe bis 3,5 m über der Standfläche des hierfür erforderlichen Gerüstes,
aufgenommene Stoffe sammeln, ohne Zerkleinerung, auf LKW des AN laden, transportieren, entsorgen, zur Verwertungsanlage, Transportweg bis 10 km,
Abfall ist nicht gefährlich, nicht schadstoffbelastet, Zuordnung LAGA Z 0 (uneingeschränkter Einbau), Abfallschlüssel nach AVV (Abfallverzeichnis-Verordnung) 170101 Beton,
Vergütung der Entsorgung übernimmt AN.
Menge: 1,000 St
Leistungsbereichkatalog: 084
DIN276-1_08: 444
DIN276-4_09: 444
DIN276_06: 351

#### Abschnitt 1.5 Brandschotts

*Hinweis: Anlagenbeschreibung*
Anlagenbeschreibung

Im gesamten Gebäude müssen Brandschotts und / oder
Kabelverkleidungen angebracht werden. Die Anordnungen
sowie die Bereiche sind den Brandschutzplänen zu entnehmen.
Alle Schotts innerhalb oder außerhalb von Decken / Wänden sind zu kennzeichnen. An jedem Schott sind Hinweisschilder in deutsch mit Datum, Bauart und Unterschrift usw. anzubringen. Die Schilder sind in die EP Preise der Schotts einzukalkulieren.
Der AN muss alle Schotts als Fotodokumentation mit
Raumnummer, Lage und Materialbezeichnung festhalten und
mit den Bestandsunterlagen übergeben.

Hinweis:
Abnahmen von Sachverständigen oder Einweisung und Dokumentation ist im Titel Sonstiges beschrieben.

Technische Beschreibung:
Das Material soll aus Mörtelschott oder Weichschott
bestehen, um Nachinstallationen von Kabeln / Leitungen
zu ermöglichen. Eine Übereinstimmungserklärung ist für jedes Schott mit Nr. / Bauart, Standort vorzulegen.
Herstellen von Wand- und Deckenschottungen bei
gemeinsamer Durchführung (und/oder) von Kabeln,
Kabeltragekonstruktionen, Kunststoffrohren,nicht brennbaren Rohren der Feuerwiderstandsklasse S120 nach DIN 4102,
Teil 9.

In Wand
- Wand- bzw. Schottdicke mind. 12 cm
- Massivwand aus Mauerwerk, Beton oder Porenbeton
- leichte Trennwände in Ständerbauart
In Decke
- Decken- bzw. Schottdicke mind. 15 cm
- Decken aus Beton oder Porenbeton

Das angebotene System muss vom Deutschen Institut für
Bautechnik allgemein bauaufsichtlich zugelassen sein.
Die zu verwendeten Bauprodukte müssen allgemein
bauaufsichtlich zugelassen sein und die Produktionskontrolle durch eine bauaufsichtlich anerkannte Überwachungsstelle zertifiziert sein (Übereinstimmungszertifikat).
Dämmschichtbildner (im Brandfall aufschäumende
Baustoffe) müssen alterungsbeständig sein (Nachweis
durch Prüfzeugnis einer bauaufsichtlich anerkannten
MPA). Brennbare Lösungsmittel im Dämmschichtbildner
sind nicht zulässig.

Bemusterung
Der AN muss für die Freigabe aller Produkte, Geräte,
Leuchten, Anlagen usw. einen Bemusterungskatalog
aufstellen. Dieser soll Voschriften, Prüfungen, Zertifikate usw. in
3-facher Ausfertigung enthalten, wenn möglich, auch im PDF-Format. Erst nach Genehmigung dieses Produktkataloges kann
bestellt werden. Der Auftragnehmer muss in Abstimmung
mit dem Bauzeitenplan und dem allgemeinen
Baufortschritt rechtzeitig die Unterlagen vorlegen, da
mit einer Genehmigungszeit von ca. 4 Wochen zu rechnen
ist. Der Auftragnehmer hat keinen Anspruch auf Mehrkosten
(z.B. Beschleunigungs-, Express-, Selbstabholungskosten
usw.), wenn die Unterlagen nicht rechtzeitig vorgelegt
wurden.Der Auftraggeber behält sich vor, wenn der
Auftragnehmer nicht rechtzeitig die Bemusterungsliste
vorgelegt hat, eine Materialfreigabe per Anweisung dem
Auftragnehmer vorzugeben. Dies ist evtl. notwendig, um
Baubehinderungen bzw. Bauverzögerungen zu vermeiden.

*Hinweis: Deckenabschottungen*

**1.5.10 Brandschutzabschottung Leitungsanlagen Mörtelschott S90 0,1-0,2m2 Gebäude Decke D 240mm**
STLB-Bau 2024-04 047
Brandschutzabschottung an Kabel-/Leitungsanlagen als Mörtelschott, Feuerwiderstandsklasse S 90 DIN 4102-9, mit allgemeinem bauaufsichtlichen Prüfzeugnis/allgemeiner bauaufsichtlicher Zulassung, eckiger Durchbruch, Querschnitt über 0,1 bis 0,2 m2, Brandverhaltensklasse DIN EN 13501-1 A1 (nichtbrennbar), im Gebäude, Arbeitshöhe des Montageortes bis 3,5 m über der Standfläche des hierfür erforderlichen Gerüstes, Decke aus Beton, Dicke 240 mm, unterbrochene Kabelpritsche.
Menge: 1,000 St
Leistungsbereichkatalog: 047
DIN276-1_08: 444
DIN276-4_09: 444
DIN276_06: 444

*Hinweis: Wandabschottungen*
Wandabschottungen Beton

**1.5.20 Brandschutzabschottung Leitungsanlagen Mörtelschott S90 0,1-0,2m2 Gebäude Wand D 240mm**
STLB-Bau 2024-04 047
Brandschutzabschottung an Kabel-/Leitungsanlagen als Mörtelschott, Feuerwiderstandsklasse S 90 DIN 4102-9, mit allgemeinem bauaufsichtlichen Prüfzeugnis/allgemeiner bauaufsichtlicher Zulassung, eckiger Durchbruch, Querschnitt über 0,1 bis 0,2 m2, Brandverhaltensklasse DIN EN 13501-1 A1 (nichtbrennbar), im Gebäude, Arbeitshöhe des Montageortes bis 3,5 m über der Standfläche des hierfür erforderlichen Gerüstes, Wand aus Beton, Dicke 240 mm, unterbrochene Kabelpritsche.
Menge: 4,000 St
Leistungsbereichkatalog: 047
DIN276-1_08: 444
DIN276-4_09: 444
DIN276_06: 444

**1.5.30 Brandschutzbekl. Beflammung innen Gipsfaserpl D 2x15mm I30 Gebäude**
STLB-Bau 2024-04 047
Brandschutzbekleidung an Kabel-/Leitungsanlagen, Beflammung von innen, rechteckig, mit allgemeinem bauaufsichtlichen Prüfzeugnis, mit Brandschutzplatten aus Gipsfaser, Dicke 2 x 15 mm, Ausführung 4-seitig, Feuerwiderstandsklasse I 30 DIN 4102-11, senkrecht, im Gebäude, Arbeitshöhe der zu bearbeitenden oder zu bekleidenden Fläche bis 3,5 m über der Standfläche des hierfür erforderlichen Gerüstes.
Menge: 14,000 m2
Leistungsbereichkatalog: 047
DIN276-1_08: 444

#### Abschnitt 1.6 Installationsgeräte

*Hinweis: Installationsgeräte für Betoninstallation*
Installationsgeräte für Betoninstallation,
Flächenprogramm mit quadratischer Abdeckung, einschl. Rahmenanteil
Schalter / Taster 1-polig, 10 A, Großflächenwippe
SCHUKO-Steckdose, 16 A

einschließlich Klein- und Befestigungsmaterial liefern,
montieren und anschließen. Einschl. der erforderlichen
Bohrungen, in kompletter Arbeit.

**1.6.10 Schutzkontaktsteckdose 250V 16A 2fach erhöhter Berührungsschutz reinweiß Beton IP2X**
STLB-Bau 2024-04 053
Schutzkontaktsteckdose DIN VDE 0620-1 (VDE 0620-1), 250 V AC, 16 A, 2-fach, mit erhöhtem Berührungsschutz, Farbton reinweiß, RAL 9010, in Beton, einschl. Zentralplatte, Schutzart IP 2X DIN EN 60529 (VDE 0470-1), Einsatz mit Schrauben befestigen, Ausführung gemäß Einzelbeschreibung.
Menge: 1,000 St
Leistungsbereichkatalog: 053
DIN276-1_08: 444

*Hinweis: Installationsgeräte für Hohlwand-Ausführung*
Installationsgeräte für Hohlwand-Ausführung,
Flächenprogramm mit quadratischer Abdeckung, einschl. Rahmenanteil
Schalter / Taster 1-polig, 10 A, Großflächenwippe
SCHUKO-Steckdose, 16 A

einschließlich Klein- und Befestigungsmaterial liefern,
montieren und anschließen. Einschl. der erforderlichen
Bohrungen, in kompletter Arbeit.

**1.6.20 Wipptaster 1polig Aus/Wechsel 10A 250V reinweiß Hohlwand IP2X**
STLB-Bau 2024-04 053
Wipptaster DIN EN 60669-1 (VDE 0632-1) 1-polig, Aus/Wechsel, 10 A, 250 V AC, Farbton reinweiß, RAL 9010, in Hohlwand, einschl. Bedienelement, Schutzart IP 2X DIN EN 60529 (VDE 0470-1), Einsatz mit Schrauben befestigen, Ausführung gemäß Einzelbeschreibung.
Menge: 1,000 St
Leistungsbereichkatalog: 053
DIN276-1_08: 444

**1.6.30 Schutzkontaktsteckdose 250V 16A erhöhter Berührungsschutz reinweiß Hohlwand IP2X**
STLB-Bau 2024-04 053
Schutzkontaktsteckdose DIN VDE 0620-1 (VDE 0620-1), 250 V AC, 16 A, mit erhöhtem Berührungsschutz, Farbton reinweiß, RAL 9010, in Hohlwand, einschl. Zentralplatte, Schutzart IP 2X DIN EN 60529 (VDE 0470-1), Einsatz mit Schrauben befestigen, Ausführung gemäß Einzelbeschreibung.
Menge: 11,000 St
Leistungsbereichkatalog: 053
DIN276-1_08: 444

**1.6.40 Schutzkontaktsteckdose 250V 16A 2fach erhöhter Berührungsschutz reinweiß Hohlwand IP2X**
STLB-Bau 2024-04 053
Schutzkontaktsteckdose DIN VDE 0620-1 (VDE 0620-1), 250 V AC, 16 A, 2-fach, mit erhöhtem Berührungsschutz, Farbton reinweiß, RAL 9010, in Hohlwand, einschl. Zentralplatte, Schutzart IP 2X DIN EN 60529 (VDE 0470-1), Einsatz mit Schrauben befestigen, Ausführung gemäß Einzelbeschreibung.
Menge: 3,000 St
Leistungsbereichkatalog: 053
DIN276-1_08: 444

**1.6.50 CEE-Steckdose 5polig 230/400VAC 16A Hohlwand Beschriftungsfeld IP2X**
STLB-Bau 2024-04 053
CEE-Steckdose DIN EN 60309-2 (VDE 0623-2), 5-polig, Bemessungsbetriebsspannung 230/400 V AC, 16 A, in Hohlwand, einschl. Zentralplatte, mit Beschriftungsfeld, Schutzart IP 2X DIN EN 60529 (VDE 0470-1).
Menge: 2,000 St
DIN276-4_09: 444
Leistungsbereichkatalog: 053
DIN276-1_08: 444
DIN276-4_09: 444
DIN276_06: 444

**1.6.60 Geräteanschlussdose reinweiß IP2X bis 5x2,5mm2**
STLB-Bau 2024-04 053
Geräteanschlussdose DIN EN IEC 60670-1 (VDE 0606-1) Farbton reinweiß, RAL 9010, Schutzart IP 2X DIN EN 60529 (VDE 0470-1), mit Verbindungsklemmen bis 2,5 mm2, 5-polig 400 V AC, mit Schrauben befestigen, Ausführung gemäß Zeichnung,
Zeichnungs-Nr 'FBH'
Menge: 1,000 St
Leistungsbereichkatalog: 053
DIN276-1_08: 444
DIN276-4_09: 444
DIN276_06: 444

**1.6.70 Bewegungsmelder 230V Infrarotsensor IP2X 360Grad Reichweite 12m integr.Dämmerungsschalter 5-300lx Ausschaltverzögerung 60 s**
STLB-Bau 2024-04 053
Bewegungsmelder für 230 V AC, mit Infrarotsensor, Schutzart IP 2X DIN EN 60529 (VDE 0470-1), Erfassungsbereich 360 Grad, Reichweite 12 m, mit Unterkriechschutz, mit integriertem Dämmerungsschalter, Einstellbereich 5 bis 300 lx,
Mindestausschaltverzögerung '60' s,
für Deckenmontage, in abgehängte Decke, Montagehöhe über 3 bis 5 m.
Menge: 1,000 St
Leistungsbereichkatalog: 053
DIN276-1_08: 444

*Hinweis: Installationsgeräte für unter-Putz-Ausführung*
Installationsgeräte für unter-Putz-Ausführung, Flächenprogramm mit quadratischer
Abdeckung, einschl. Rahmenanteil
Schalter / Taster 1-polig, 10 A, Großflächenwippe
SCHUKO-Steckdose, 16 A

einschließlich Klein- und Befestigungsmaterial liefern,
montieren und anschließen. Einschl. der erforderlichen
Bohrungen, in kompletter Arbeit.

**1.6.80 Wipptaster 1polig Aus/Wechsel 10A 250V reinweiß Mauerwerk IP2X**
STLB-Bau 2024-04 053
Wipptaster DIN EN 60669-1 (VDE 0632-1) 1-polig, Aus/Wechsel, 10 A, 250 V AC, Farbton reinweiß, RAL 9010, in Mauerwerk, einschl. Bedienelement, Schutzart IP 2X DIN EN 60529 (VDE 0470-1), Einsatz mit Schrauben befestigen, Ausführung gemäß Einzelbeschreibung.
Menge: 7,000 St
Leistungsbereichkatalog: 053
DIN276-1_08: 444

**1.6.90 Schutzkontaktsteckdose 250V 16A erhöhter Berührungsschutz reinweiß Mauerwerk IP2X**
STLB-Bau 2024-04 053
Schutzkontaktsteckdose DIN VDE 0620-1 (VDE 0620-1), 250 V AC, 16 A, mit erhöhtem Berührungsschutz, Farbton reinweiß, RAL 9010, in Mauerwerk, einschl. Zentralplatte, Schutzart IP 2X DIN EN 60529 (VDE 0470-1), Einsatz mit Schrauben befestigen, Ausführung gemäß Einzelbeschreibung.
Menge: 13,000 St
Leistungsbereichkatalog: 053
DIN276-1_08: 444

**1.6.100 Schutzkontaktsteckdose 250V 16A 2fach erhöhter Berührungsschutz reinweiß Mauerwerk IP2X**
STLB-Bau 2024-04 053
Schutzkontaktsteckdose DIN VDE 0620-1 (VDE 0620-1), 250 V AC, 16 A, 2-fach, mit erhöhtem Berührungsschutz, Farbton reinweiß, RAL 9010, in Mauerwerk, einschl. Zentralplatte, Schutzart IP 2X DIN EN 60529 (VDE 0470-1), Einsatz mit Schrauben befestigen, Ausführung gemäß Einzelbeschreibung.
Menge: 5,000 St
Leistungsbereichkatalog: 053
DIN276-1_08: 444

**1.6.110 Panzersteckdose 250V 16A erhöhter Berührungsschutz reinweiß Mauerwerk IP44**
Panzersteckdose DIN VDE 0620-1 (VDE 0620-1), 250 V AC, 16 A, mit erhöhtem Berührungsschutz, Farbton reinweiß, RAL 9010, in Mauerwerk, einschl. Zentralplatte, Schutzart IP 44 DIN EN 60529 (VDE 0470-1), Einsatz mit Schrauben befestigen, Ausführung gemäß Einzelbeschreibung.
Menge: 1,000 St
DIN276-1_08: 444

**1.6.120 CEE-Steckdose 5polig 230/400VAC 16A Mauerwerk Beschriftungsfeld IP44**
STLB-Bau 2024-04 053
CEE-Steckdose DIN EN 60309-2 (VDE 0623-2), 5-polig, Bemessungsbetriebsspannung 230/400 V AC, 16 A, in Mauerwerk, einschl. Zentralplatte, mit Beschriftungsfeld, Schutzart IP 44 DIN EN 60529 (VDE 0470-1).
Menge: 2,000 St
DIN276-4_09: 444
Leistungsbereichkatalog: 053
DIN276-1_08: 444
DIN276-4_09: 444
DIN276_06: 444

**1.6.130 Geräteanschlussdose reinweiß UP IP2X bis 5x2,5mm2**
STLB-Bau 2024-04 053
Geräteanschlussdose DIN EN IEC 60670-1 (VDE 0606-1) Farbton reinweiß, RAL 9010, in Unterputzausführung, Schutzart IP 2X DIN EN 60529 (VDE 0470-1), mit Verbindungsklemmen bis 2,5 mm2, 5-polig 400 V AC, mit Schrauben befestigen, Ausführung gemäß Zeichnung,
Zeichnungs-Nr 'FBH/Verdichter'
Menge: 2,000 St
Leistungsbereichkatalog: 053
DIN276-1_08: 444
DIN276-4_09: 444
DIN276_06: 444

**1.6.140 Geräteanschlussdose reinweiß UP IP2X bis 5x2,5mm2**
STLB-Bau 2024-04 053
Geräteanschlussdose DIN EN IEC 60670-1 (VDE 0606-1) Farbton reinweiß, RAL 9010, in Unterputzausführung, Schutzart IP 2X DIN EN 60529 (VDE 0470-1), mit Verbindungsklemmen bis 2,5 mm2, 5-polig 400 V AC, mit Schrauben befestigen, Ausführung gemäß Zeichnung,
Zeichnungs-Nr 'Spüle'
Menge: 1,000 St
Leistungsbereichkatalog: 053
DIN276-1_08: 444
DIN276-4_09: 444
DIN276_06: 444

**1.6.150 Geräteanschlussdose reinweiß UP IP2X bis 5x6mm2**
STLB-Bau 2024-04 053
Geräteanschlussdose DIN EN IEC 60670-1 (VDE 0606-1) Farbton reinweiß, RAL 9010, in Unterputzausführung, Schutzart IP 2X DIN EN 60529 (VDE 0470-1), mit Verbindungsklemmen bis 6 mm2, 5-polig 400 V AC, mit Schrauben befestigen, Ausführung gemäß Zeichnung,
Zeichnungs-Nr 'Ofen'
Menge: 2,000 St
Leistungsbereichkatalog: 053
DIN276-1_08: 444
DIN276-4_09: 444
DIN276_06: 444

*Hinweis: Installationsgeräte für auf-Putz-Ausführung*
Installationsgeräte für auf-Putz-Ausführung,
Flächenprogramm mit quadratischer
Abdeckung, einschl. Rahmenanteil
Schalter / Taster 1-polig, 10 A, Großflächenwippe
SCHUKO-Steckdose, 16 A

einschließlich Klein- und Befestigungsmaterial liefern,
montieren und anschließen. Einschl. der erforderlichen
Bohrungen, in kompletter Arbeit.

**1.6.160 Schutzkontaktsteckdose 250V 16A 2fach erhöhter Berührungsschutz reinweiß AP IP2X**
STLB-Bau 2024-04 053
Schutzkontaktsteckdose DIN VDE 0620-1 (VDE 0620-1), 250 V AC, 16 A, 2-fach, mit erhöhtem Berührungsschutz, Farbton reinweiß, RAL 9010, in Aufputzausführung, Schutzart IP 2X DIN EN 60529 (VDE 0470-1), Einsatz mit Schrauben befestigen, Ausführung gemäß Zeichnung,
Zeichnungs-Nr 'an Rohdecke'
Menge: 2,000 St
Leistungsbereichkatalog: 053
DIN276-1_08: 444

**1.6.170 Abzweigkasten Einführungen Kunststoff grau 100/100mm T 50mm IP54 5x4mm2 AP Mauerwerk**
STLB-Bau 2017-04 053
Verbindungsdose DIN EN 60670-1 (VDE 0606-1) als Abzweigkasten, mit Einführungen für Mantelleitungen für ortsfeste Installation, aus Kunststoff, Farbton grau, Grundfläche mind. 100/100 mm, Tiefe mind. 50 mm, mit Deckel mit Schraubbefestigung, Schutzart IP 54 DIN EN 60529 (VDE 0470-1), mit 5 Klemmen 4 mm2, Aufputz, auf Mauerwerk.
Menge: 6,000 St
DIN276-1_08: 444; DIN276-4_09: 444
Leistungsbereichkatalog: 053
DIN276-1_08: 444
DIN276-4_09: 444
DIN276_06: 444

**1.6.180 Geräteanschlussdose reinweiß AP IP2X bis 5x2,5mm2**
STLB-Bau 2024-04 053
Geräteanschlussdose DIN EN IEC 60670-1 (VDE 0606-1) Farbton reinweiß, RAL 9010, in Aufputzausführung, Schutzart IP 2X DIN EN 60529 (VDE 0470-1), mit Verbindungsklemmen bis 2,5 mm2, 5-polig 400 V AC, mit Schrauben befestigen, Ausführung gemäß Zeichnung,
Zeichnungs-Nr 'Lüftung'
Menge: 3,000 St
Leistungsbereichkatalog: 053
DIN276-1_08: 444
DIN276-4_09: 444
DIN276_06: 444

**1.6.190 Bewegungsmelder 230V Ultraschallsensor IP2X 360Grad Reichweite 12m integr.Dämmerungsschalter 5-300lx Ausschaltverzögerung 60 s**
STLB-Bau 2024-04 053
Bewegungsmelder für 230 V AC, mit Ultraschallsensor, Schutzart IP 2X DIN EN 60529 (VDE 0470-1), Erfassungsbereich 360 Grad, Reichweite 12 m, mit Unterkriechschutz, mit integriertem Dämmerungsschalter, Einstellbereich 5 bis 300 lx,
Mindestausschaltverzögerung '60' s,
für Deckenmontage, in Aufputzausführung, Montagehöhe über 3 bis 5 m.
Menge: 1,000 St
Leistungsbereichkatalog: 053
DIN276-1_08: 444

**1.6.200 Bewegungsmelder 230V Infrarotsensor IP2X 360Grad Reichweite 12m integr.Dämmerungsschalter 5-300lx Ausschaltverzögerung 60 s**
STLB-Bau 2024-04 053
Bewegungsmelder für 230 V AC, mit Infrarotsensor, Schutzart IP 2X DIN EN 60529 (VDE 0470-1), Erfassungsbereich 360 Grad, Reichweite 12 m, mit Unterkriechschutz, mit integriertem Dämmerungsschalter, Einstellbereich 5 bis 300 lx,
Mindestausschaltverzögerung '60' s,
für Deckenmontage, in Aufputzausführung, Montagehöhe über 3 bis 5 m.
Menge: 5,000 St
Leistungsbereichkatalog: 053
DIN276-1_08: 444

**1.6.210 System-Gerätedose für Dämmstärken 240 - 310 mm Türsprechanl.,Steckdose**
Menge: 2,000 St
DIN276-1_08: 444

#### Abschnitt 1.7 Kabel und Leitungen

*Hinweis: Anlagenbeschreibung*
Anlagenbeschreibung

Im gesamten Gebäude müssen Brandschotts und / oder
Kabelverkleidungen angebracht werden. Die Anordnungen
sowie die Bereiche sind den Brandschutzplänen zu entnehmen.
Alle Schotts innerhalb oder außerhalb von Decken / Wänden sind zu kennzeichnen. An jedem Schott sind Hinweisschilder in deutsch mit Datum, Bauart und Unterschrift usw. anzubringen. Die Schilder sind in die EP Preise der Schotts einzukalkulieren.
Der AN muss alle Schotts als Fotodokumentation mit
Raumnummer, Lage und Materialbezeichnung festhalten und
mit den Bestandsunterlagen übergeben.

Hinweis:
Abnahmen von Sachverständigen oder Einweisung und Dokumentation ist im Titel Sonstiges beschrieben.

Technische Beschreibung:
Das Material soll aus Mörtelschott oder Weichschott
bestehen, um Nachinstallationen von Kabeln / Leitungen
zu ermöglichen. Eine Übereinstimmungserklärung ist für jedes Schott mit Nr. / Bauart, Standort vorzulegen.
Herstellen von Wand- und Deckenschottungen bei
gemeinsamer Durchführung (und/oder) von Kabeln,
Kabeltragekonstruktionen, Kunststoffrohren,nicht brennbaren Rohren der Feuerwiderstandsklasse S120 nach DIN 4102,
Teil 9.

In Wand
- Wand- bzw. Schottdicke mind. 12 cm
- Massivwand aus Mauerwerk, Beton oder Porenbeton
- leichte Trennwände in Ständerbauart
In Decke
- Decken- bzw. Schottdicke mind. 15 cm
- Decken aus Beton oder Porenbeton

Das angebotene System muss vom Deutschen Institut für
Bautechnik allgemein bauaufsichtlich zugelassen sein.
Die zu verwendeten Bauprodukte müssen allgemein
bauaufsichtlich zugelassen sein und die Produktionskontrolle durch eine bauaufsichtlich anerkannte Überwachungsstelle zertifiziert sein (Übereinstimmungszertifikat).
Dämmschichtbildner (im Brandfall aufschäumende
Baustoffe) müssen alterungsbeständig sein (Nachweis
durch Prüfzeugnis einer bauaufsichtlich anerkannten
MPA). Brennbare Lösungsmittel im Dämmschichtbildner
sind nicht zulässig.

Bemusterung
Der AN muss für die Freigabe aller Produkte, Geräte,
Leuchten, Anlagen usw. einen Bemusterungskatalog
aufstellen. Dieser soll Voschriften, Prüfungen, Zertifikate usw. in
3-facher Ausfertigung enthalten, wenn möglich, auch im PDF-Format. Erst nach Genehmigung dieses Produktkataloges kann
bestellt werden. Der Auftragnehmer muss in Abstimmung
mit dem Bauzeitenplan und dem allgemeinen
Baufortschritt rechtzeitig die Unterlagen vorlegen, da
mit einer Genehmigungszeit von ca. 4 Wochen zu rechnen
ist. Der Auftragnehmer hat keinen Anspruch auf Mehrkosten
(z.B. Beschleunigungs-, Express-, Selbstabholungskosten
usw.), wenn die Unterlagen nicht rechtzeitig vorgelegt
wurden.Der Auftraggeber behält sich vor, wenn der
Auftragnehmer nicht rechtzeitig die Bemusterungsliste
vorgelegt hat, eine Materialfreigabe per Anweisung dem
Auftragnehmer vorzugeben. Dies ist evtl. notwendig, um
Baubehinderungen bzw. Bauverzögerungen zu vermeiden.

**1.7.10 Installationsleitung NYM-J 5x4 vorh.Kabelrinne/Kanal**
STLB-Bau 2024-04 053
Installationsleitung DIN VDE 0250-204 (VDE 0250-204) NYM-J 5 x 4, Cu-Zahl 192, auf vorh. Kabelrinnen oder in offene Kanäle.
Menge: 10,000 m
Leistungsbereichkatalog: 053
DIN276-1_08: 444

**1.7.20 Installationsleitung NYM-J 5x2,5 vorh.Kabelrinne/Kanal**
STLB-Bau 2024-04 053
Installationsleitung DIN VDE 0250-204 (VDE 0250-204) NYM-J 5 x 2,5, Cu-Zahl 120, auf vorh. Kabelrinnen oder in offene Kanäle.
Menge: 20,000 m
Leistungsbereichkatalog: 053
DIN276-1_08: 444

**1.7.30 Installationsleitung NYM-J 5x1,5 vorh.Kabelrinne/Kanal**
STLB-Bau 2024-04 053
Installationsleitung DIN VDE 0250-204 (VDE 0250-204) NYM-J 5 x 1,5, Cu-Zahl 72, auf vorh. Kabelrinnen oder in offene Kanäle.
Menge: 60,000 m
Leistungsbereichkatalog: 053
DIN276-1_08: 444

**1.7.40 Installationsleitung NYM-J 3x2,5 vorh.Kabelrinne/Kanal**
STLB-Bau 2024-04 053
Installationsleitung DIN VDE 0250-204 (VDE 0250-204) NYM-J 3 x 2,5, Cu-Zahl 72, auf vorh. Kabelrinnen oder in offene Kanäle.
Menge: 130,000 m
Leistungsbereichkatalog: 053
DIN276-1_08: 444

**1.7.50 Installationsleitung NYM-J 3x1,5 vorh.Kabelrinne/Kanal**
STLB-Bau 2024-04 053
Installationsleitung DIN VDE 0250-204 (VDE 0250-204) NYM-J 3 x 1,5, Cu-Zahl 43, auf vorh. Kabelrinnen oder in offene Kanäle.
Menge: 30,000 m
Leistungsbereichkatalog: 053
DIN276-1_08: 444

**1.7.60 Installationsleitung NYM-J 5x4 oberhalb Zwischendecke**
STLB-Bau 2024-04 053
Installationsleitung DIN VDE 0250-204 (VDE 0250-204) NYM-J 5 x 4, Cu-Zahl 192, oberhalb Zwischendecke, mit Befestigung gemäß bauaufsichtlicher Zulassung.
Menge: 30,000 m
Leistungsbereichkatalog: 053
DIN276-1_08: 444

**1.7.70 Installationsleitung NYM-J 5x2,5 oberhalb Zwischendecke**
STLB-Bau 2024-04 053
Installationsleitung DIN VDE 0250-204 (VDE 0250-204) NYM-J 5 x 2,5, Cu-Zahl 120, oberhalb Zwischendecke, mit Befestigung gemäß bauaufsichtlicher Zulassung.
Menge: 50,000 m
Leistungsbereichkatalog: 053
DIN276-1_08: 444

**1.7.80 Installationsleitung NYM-J 3x2,5 oberhalb Zwischendecke**
STLB-Bau 2024-04 053
Installationsleitung DIN VDE 0250-204 (VDE 0250-204) NYM-J 3 x 2,5, Cu-Zahl 72, oberhalb Zwischendecke, mit Befestigung gemäß bauaufsichtlicher Zulassung.
Menge: 370,000 m
Leistungsbereichkatalog: 053
DIN276-1_08: 444

**1.7.90 Installationsleitung NYM-J 5x1,5 oberhalb Zwischendecke**
STLB-Bau 2024-04 053
Installationsleitung DIN VDE 0250-204 (VDE 0250-204) NYM-J 5 x 1,5, Cu-Zahl 72, oberhalb Zwischendecke, mit Befestigung gemäß bauaufsichtlicher Zulassung.
Menge: 90,000 m
Leistungsbereichkatalog: 053
DIN276-1_08: 444

**1.7.100 Installationsleitung NYM-J 3x1,5 oberhalb Zwischendecke**
STLB-Bau 2024-04 053
Installationsleitung DIN VDE 0250-204 (VDE 0250-204) NYM-J 3 x 1,5, Cu-Zahl 43, oberhalb Zwischendecke, mit Befestigung gemäß bauaufsichtlicher Zulassung.
Menge: 180,000 m
Leistungsbereichkatalog: 053
DIN276-1_08: 444

**1.7.110 Installationsleitung NYM-J 5x4 Montagewand**
STLB-Bau 2024-04 053
Installationsleitung DIN VDE 0250-204 (VDE 0250-204) NYM-J 5 x 4, Cu-Zahl 192, in Montagewänden.
Menge: 10,000 m
Leistungsbereichkatalog: 053
DIN276-1_08: 444

**1.7.120 Installationsleitung NYM-J 5x2,5 Montagewand**
STLB-Bau 2024-04 053
Installationsleitung DIN VDE 0250-204 (VDE 0250-204) NYM-J 5 x 2,5, Cu-Zahl 120, in Montagewänden.
Menge: 10,000 m
Leistungsbereichkatalog: 053
DIN276-1_08: 444

**1.7.130 Installationsleitung NYM-J 3x2,5 Montagewand**
STLB-Bau 2024-04 053
Installationsleitung DIN VDE 0250-204 (VDE 0250-204) NYM-J 3 x 2,5, Cu-Zahl 72, in Montagewänden.
Menge: 30,000 m
Leistungsbereichkatalog: 053
DIN276-1_08: 444

**1.7.140 Installationsleitung NYM-J 3x1,5 Montagewand**
STLB-Bau 2024-04 053
Installationsleitung DIN VDE 0250-204 (VDE 0250-204) NYM-J 3 x 1,5, Cu-Zahl 43, in Montagewänden.
Menge: 10,000 m
Leistungsbereichkatalog: 053
DIN276-1_08: 444

**1.7.150 Installationsleitung NYM-J 5x2,5 UP Fräsen**
STLB-Bau 2024-04 053
Installationsleitung DIN VDE 0250-204 (VDE 0250-204) NYM-J 5 x 2,5, Cu-Zahl 120, unter Putz, einschl. Fräsen in Mauerwerk.
Menge: 10,000 m
Leistungsbereichkatalog: 053
DIN276-1_08: 444

**1.7.160 Installationsleitung NYM-J 3x2,5 UP Fräsen**
STLB-Bau 2024-04 053
Installationsleitung DIN VDE 0250-204 (VDE 0250-204) NYM-J 3 x 2,5, Cu-Zahl 72, unter Putz, einschl. Fräsen in Mauerwerk.
Menge: 60,000 m
Leistungsbereichkatalog: 053
DIN276-1_08: 444

**1.7.170 Installationsleitung NYM-J 3x1,5 UP Fräsen**
STLB-Bau 2024-04 053
Installationsleitung DIN VDE 0250-204 (VDE 0250-204) NYM-J 3 x 1,5, Cu-Zahl 43, unter Putz, einschl. Fräsen in Mauerwerk.
Menge: 20,000 m
Leistungsbereichkatalog: 053
DIN276-1_08: 444

**1.7.180 Installationsleitung NYM-J 3x2,5 AP Abstandsschellen**
STLB-Bau 2024-04 053
Installationsleitung DIN VDE 0250-204 (VDE 0250-204) NYM-J 3 x 2,5, Cu-Zahl 72, auf Putz mit Abstandsschellen.
Menge: 60,000 m
Leistungsbereichkatalog: 053
DIN276-1_08: 444

**1.7.190 Installationsleitung NYM-J 3x2,5 vorh.Rohr/Unterflurkanal**
STLB-Bau 2024-04 053
Installationsleitung DIN VDE 0250-204 (VDE 0250-204) NYM-J 3 x 2,5, Cu-Zahl 72, in vorh. Rohre/Unterflurkanäle.
Menge: 10,000 m
Leistungsbereichkatalog: 053
DIN276-1_08: 444

**1.7.200 Elektroinstallationsrohr PVC-U AD 25mm Beton**
STLB-Bau 2024-04 053
Elektroinstallationsrohr DIN EN 61386 (VDE 0605), Maße DIN EN 60423, aus PVC-U, doppelwandig, innen glatt, außen gewellt, flexibel, Außendurchmesser 25 mm, Druckfestigkeit Klasse 3 - mittel (750 N) DIN EN 61386-1 (VDE 0605-1), Klasse Schlagbeanspruchung 3 - mittel DIN EN 61386-1 (VDE 0605-1), max. Gebrauchstemperatur Klasse 1 (60 Grad C) DIN EN 61386-1 (VDE 0605-1), Verlegung in Beton.
Menge: 10,000 m
Leistungsbereichkatalog: 053
DIN276-1_08: 444

#### Abschnitt 1.8 Allgemeine Beleuchtung

**1.8.10 LED-Wannenleuchte Lager IP66 (L1)**
LED-Feuchtraumleuchte (L1)
Mit Cliplos-Verschlusstechnik zur schutzartgerechten, einfachen Montage von Diffusor-Abdeckwanne und Leuchtenkörper nach dem Anschluss.
Mit begrenzter Oberflächentemperatur (DIN EN 60598-2-24, D-Kennung).
Mit symmetrisch extrem breit strahlender Lichtstärkeverteilung.
Lichtstärkeverteilung: vorwiegend direkt
Material Reflektor: PMMA-Abdeckung
Leuchtenkörper farblos, aus transluzentem, bruchsicheren Polycarbonat.
Farbe Leuchtenkörper: grau

Mit elektronischem Betriebsgerät, schaltbar
Betriebsgerät austauschbar.
Mittlere Bemessungslebensdauer L80 (tq 25 °C) = 70.000 h. Lichtquelle austauschbar.

Bemessungslichtstrom ca. 5200 lm,
Bemessungsleistung ca. 35 W,
Farbwiedergabeindex: Ra 80
Lichtfarbe: weiß
Farbtemperatur: 4000 K
Farborttoleranz ≤ 3 SDCMMaße
L x B x H: ca. 1500 mm x 100 mm x 100 mm
Schutzklasse: I
Schutzart: IP66

anschlussfertig verdrahtet, einschl. wärmebeständiger
Verdrahtung liefern, unter Beistellung aller
erforderlichen Befestigungsmaterialien komplett
montieren und betriebsfertig anschließen.
Menge: 1,000 St
DIN276-1_08: 445

**1.8.20 LED-Einbauleuchte Essensaal/Flur (L2)**
LED-Einlege-Flächenleuchte (L2)
Rahmen Aluminium pulverbeschichtet.
Diffusor Kunststoff opal.
Diffusor und Lightguide aus vergilbungsfreiem Kunststoff (PMMA).
Seitliche Lichteinkopplung für überdurchschnittlich homogene Leuchtdichteverteilung.
Lichtaustritt: direkt
Lichtverteilung: symmetrisch

Mit extern. elektronischem Betriebsgerät,
Bemessungslebensdauer mind. 50000 h (L80/B20)

Bemessungslichtstrom ca. 3700 lm,
Bemessungsleistung ca. 26 W,
Farbwiedergabeindex: Ra 80
Lichtfarbe: weiß
Farbtemperatur: 4000 K
Farborttoleranz ≤ 3 SDCMMaße
L x B x H: ca. 600 mm x 600 mm x  50 mm
Schutzklasse: II
Schutzart: IP40

anschlussfertig verdrahtet, einschl. wärmebeständiger
Verdrahtung liefern, unter Beistellung aller
erforderlichen Befestigungsmaterialien komplett
montieren und betriebsfertig anschließen.
Menge: 31,000 St
DIN276-1_08: 445

**1.8.30 LED-Einbauleuchte Küche (L3)**
LED-Einlege-Flächenleuchte (L3)
Rahmen Aluminium pulverbeschichtet.
Diffusor Kunststoff opal.
Diffusor und Lightguide aus vergilbungsfreiem Kunststoff (PMMA).
Seitliche Lichteinkopplung für überdurchschnittlich homogene Leuchtdichteverteilung.
Lichtaustritt: direkt
Lichtverteilung: symmetrisch

Mit extern. elektronischem Betriebsgerät,
Bemessungslebensdauer mind. 50000 h (L80/B20)

Bemessungslichtstrom ca. 5000 lm,
Bemessungsleistung ca. 37 W,
Farbwiedergabeindex: Ra 80
Lichtfarbe: weiß
Farbtemperatur: 4000 K
Farborttoleranz ≤ 3 SDCMMaße
L x B x H: ca. 600 mm x 600 mm x  50 mm
Schutzklasse: II
Schutzart: IP40

anschlussfertig verdrahtet, einschl. wärmebeständiger
Verdrahtung liefern, unter Beistellung aller
erforderlichen Befestigungsmaterialien komplett
montieren und betriebsfertig anschließen.
Menge: 7,000 St
DIN276-1_08: 445

**1.8.40 LED-Anbau-Downlight 14W PM/WC (L4)**
LED-Anbau-Downlight rund (L4)
Frontring und Kühlkörper aus Aluminiumdruckguss, Gehäusezylinder aus Aluminium,
Mikroprismendiffusor opal,
Stahlblech-Montageplatte mit Einrastverschluss und Fangseil für Schraubmontage,

Mit elektronischem Betriebsgerät, schaltbar
Betriebsgerät austauschbar.
Bemessungslebensdauer mind. 50000 h (L80/B20)

Bemessungslichtstrom ca. 1100 lm,
Bemessungsleistung ca. 14 W,
Farbwiedergabeindex: Ra 80
Lichtfarbe: weiß
Farbtemperatur: 4000 K
Farborttoleranz ≤ 3 SDCMMaße
Außendurchmesser x Höhe: ca. 190 mm x 120 mm Schutzklasse: I
Schutzart: IP20

anschlussfertig verdrahtet, einschl. wärmebeständiger
Verdrahtung liefern, unter Beistellung aller
erforderlichen Befestigungsmaterialien komplett
montieren und betriebsfertig anschließen.
Menge: 3,000 St
DIN276-1_08: 445

**1.8.50 LED-Anbau-Downlight 20W Nebenräume (L5)**
LED-Anbau-Downlight rund (L5)
Frontring und Kühlkörper aus Aluminiumdruckguss, Gehäusezylinder aus Aluminium,
Mikroprismendiffusor opal,
Stahlblech-Montageplatte mit Einrastverschluss und Fangseil für Schraubmontage,

Mit elektronischem Betriebsgerät, schaltbar
Betriebsgerät austauschbar.
Bemessungslebensdauer mind. 50000 h (L80/B20)

Bemessungslichtstrom ca. 1800 lm,
Bemessungsleistung ca. 20 W,
Farbwiedergabeindex: Ra 80
Lichtfarbe: weiß
Farbtemperatur: 4000 K
Farborttoleranz ≤ 3 SDCMMaße
Außendurchmesser x Höhe: ca. 230 mm x 120 mm Schutzklasse: I
Schutzart: IP20

anschlussfertig verdrahtet, einschl. wärmebeständiger
Verdrahtung liefern, unter Beistellung aller
erforderlichen Befestigungsmaterialien komplett
montieren und betriebsfertig anschließen.
Menge: 9,000 St
DIN276-1_08: 445

#### Abschnitt 1.9 Potenzialausgleich

**1.9.10 Potentialausgleichsschiene Messing 7x2,5-25mm2/2x2,5-95mm2 Abdeck. 40x4mm**
STLB-Bau 2024-04 053
Potentialausgleichsschiene DIN VDE 0618-1 (VDE 0618-1), aus Messing, als Klemmschiene 10 mm x 10 mm, mit Kunststoffabdeckung, mit Anschluss für 7 x 2,5 bis 25 mm2, 2 x 2,5 bis 95 mm2 und ein Flachband bis 40 mm x 4 mm.
Menge: 1,000 St
Leistungsbereichkatalog: 053
DIN276-1_08: 444

**1.9.20 Erdungsbandrohrschelle Stahl niro 1x2,5mm2-2x16mm2 Durchm. bis 40mm**
STLB-Bau 2024-04 053
Erdungsbandrohrschelle aus nichtrostendem Stahl, Werkstoff-Nr 1.4301, mit Anschlussmöglichkeit für einen Leiter 2,5 mm2 bis 2 Leiter 16 mm2, für Rohrdurchmesser bis 40 mm.
Menge: 8,000 St
Leistungsbereichkatalog: 053
DIN276-1_08: 444

**1.9.30 Erdungsbandrohrschelle Stahl niro 1x2,5mm2-2x16mm2 Durchm. bis 100mm**
STLB-Bau 2024-04 053
Erdungsbandrohrschelle aus nichtrostendem Stahl, Werkstoff-Nr 1.4301, mit Anschlussmöglichkeit für einen Leiter 2,5 mm2 bis 2 Leiter 16 mm2, für Rohrdurchmesser bis 100 mm.
Menge: 4,000 St
Leistungsbereichkatalog: 053
DIN276-1_08: 444

**1.9.40 Kabel NYY-J 1x35RM vorh.Kabelrinne/Kanal**
STLB-Bau 2024-04 053
Kabel DIN VDE 0276-603 (VDE 0276-603) NYY-J 1 x 35 RM, Cu-Zahl 336, auf vorh. Kabelrinnen oder in offene Kanäle.
Menge: 6,000 m
Leistungsbereichkatalog: 053
DIN276-1_08: 444

**1.9.50 Installationsleitung NYM-J 1x16 oberhalb Zwischendecke**
STLB-Bau 2024-04 053
Installationsleitung DIN VDE 0250-204 (VDE 0250-204) NYM-J 1 x 16, Cu-Zahl 154, oberhalb Zwischendecke, mit Befestigung gemäß bauaufsichtlicher Zulassung.
Menge: 20,000 m
Leistungsbereichkatalog: 053
DIN276-1_08: 444

**1.9.60 Installationsleitung NYM-J 1x6 oberhalb Zwischendecke**
STLB-Bau 2024-04 053
Installationsleitung DIN VDE 0250-204 (VDE 0250-204) NYM-J 1 x 6, Cu-Zahl 58, oberhalb Zwischendecke, mit Befestigung gemäß bauaufsichtlicher Zulassung.
Menge: 40,000 m
Leistungsbereichkatalog: 053
DIN276-1_08: 444

**1.9.70 Installationsleitung NYM-J 1x16 vorh.Kabelrinne/Kanal**
STLB-Bau 2024-04 053
Installationsleitung DIN VDE 0250-204 (VDE 0250-204) NYM-J 1 x 16, Cu-Zahl 154, auf vorh. Kabelrinnen oder in offene Kanäle.
Menge: 30,000 m
Leistungsbereichkatalog: 053
DIN276-1_08: 444

**1.9.80 Installationsleitung NYM-J 1x6 vorh.Kabelrinne/Kanal**
STLB-Bau 2024-04 053
Installationsleitung DIN VDE 0250-204 (VDE 0250-204) NYM-J 1 x 6, Cu-Zahl 58, auf vorh. Kabelrinnen oder in offene Kanäle.
Menge: 15,000 m
Leistungsbereichkatalog: 053
DIN276-1_08: 444

**1.9.90 Installationsleitung NYM-J 1x16 AP Abstandsschellen**
STLB-Bau 2024-04 053
Installationsleitung DIN VDE 0250-204 (VDE 0250-204) NYM-J 1 x 16, Cu-Zahl 154, auf Putz mit Abstandsschellen.
Menge: 20,000 m
Leistungsbereichkatalog: 053
DIN276-1_08: 444

**1.9.100 Installationsleitung NYM-J 1x6 AP Abstandsschellen**
STLB-Bau 2024-04 053
Installationsleitung DIN VDE 0250-204 (VDE 0250-204) NYM-J 1 x 6, Cu-Zahl 58, auf Putz mit Abstandsschellen.
Menge: 30,000 m
Leistungsbereichkatalog: 053
DIN276-1_08: 444

**1.9.110 Installationsleitung NYM-J 1x6 vorh.Rohr/Unterflurkanal**
STLB-Bau 2024-04 053
Installationsleitung DIN VDE 0250-204 (VDE 0250-204) NYM-J 1 x 6, Cu-Zahl 58, in vorh. Rohre/Unterflurkanäle.
Menge: 40,000 m
Leistungsbereichkatalog: 053
DIN276-1_08: 444

**1.9.120 Elektroinstallationsrohr PVC-U AD 25mm UP**
STLB-Bau 2024-04 053
Elektroinstallationsrohr DIN EN 61386 (VDE 0605), Maße DIN EN 60423, aus PVC-U, doppelwandig, innen glatt, außen gewellt, flexibel, Außendurchmesser 25 mm, Druckfestigkeit Klasse 3 - mittel (750 N) DIN EN 61386-1 (VDE 0605-1), Klasse Schlagbeanspruchung 3 - mittel DIN EN 61386-1 (VDE 0605-1), max. Gebrauchstemperatur Klasse 1 (60 Grad C) DIN EN 61386-1 (VDE 0605-1), Verlegung unter Putz.
Menge: 20,000 m
Leistungsbereichkatalog: 053
DIN276-1_08: 444

**1.9.130 Elektroinstallationsrohr PVC-U AD 25mm Beton**
STLB-Bau 2024-04 053
Elektroinstallationsrohr DIN EN 61386 (VDE 0605), Maße DIN EN 60423, aus PVC-U, doppelwandig, innen glatt, außen gewellt, flexibel, Außendurchmesser 25 mm, Druckfestigkeit Klasse 3 - mittel (750 N) DIN EN 61386-1 (VDE 0605-1), Klasse Schlagbeanspruchung 3 - mittel DIN EN 61386-1 (VDE 0605-1), max. Gebrauchstemperatur Klasse 1 (60 Grad C) DIN EN 61386-1 (VDE 0605-1), Verlegung in Beton.
Menge: 20,000 m
Leistungsbereichkatalog: 053
DIN276-1_08: 444

#### Abschnitt 1.10 EDV-Netz

**1.10.10 Verteilerfeld RJ45**
Verteilerfeld RJ45, Kat. 6A gemäß ISO 11801-1, 500 MHz, 19", 24xRJ45, 1 HE
RAL 7035 (lichtgrau)
inkl. Befestigungssatz und Erdungskabel

komplett liefern, zusammenbauen und anschlussfertig
verdrahten, Absetzen, Einführen und Auflegen sämtlicher
Kabel und Leitungen, einschl. Inbetriebnahme.
Menge: 1,000 St
DIN276-1_08: 457

**1.10.20 Datenanschlussdose symm. Kat.6A 2Ports IP2X AP**
STLB-Bau 2024-04 061
Datenanschlussdose, symmetrisch, Kategorie 6 Index A tiefgestellt DIN EN 50173-1 (VDE 0800-173-1), Link-Klasse E Index A tiefgestellt, DIN EN 50173-1 (VDE 0800-173-1), Potentialausgleich DIN EN 50310 (VDE 0800-2-310), modular, 2 Ports, RJ45-Buchse DIN EN 60603-7-51, Schutzart IP 2X DIN EN 60529 (VDE 0470-1), einschl. Gehäuse aus Kunststoff, lebensmittelecht, in Schneidklemmtechnik, Aufputzausführung, Steckrichtung 45 Grad, mit Beschriftungsfeld und Fenster.
Menge: 2,000 St
DIN276-4_09: 457
Leistungsbereichkatalog: 061
DIN276-1_08: 457
DIN276-4_09: 457
DIN276_06: 457

**1.10.30 Datenanschlussdose symm. Kat.6A 1Port IP2X UP**
STLB-Bau 2024-04 061
Datenanschlussdose, symmetrisch, Kategorie 6 Index A tiefgestellt DIN EN 50173-1 (VDE 0800-173-1), Link-Klasse E Index A tiefgestellt, DIN EN 50173-1 (VDE 0800-173-1), Potentialausgleich DIN EN 50310 (VDE 0800-2-310), modular, 1 Port, RJ45-Buchse DIN EN 60603-7-51, Schutzart IP 2X DIN EN 60529 (VDE 0470-1), einschl. Gehäuse aus Kunststoff, lebensmittelecht, in Schneidklemmtechnik, Unterputzausführung, Steckrichtung 45 Grad, mit Beschriftungsfeld und Fenster.
Menge: 1,000 St
DIN276-4_09: 457
Leistungsbereichkatalog: 061
DIN276-1_08: 457
DIN276-4_09: 457
DIN276_06: 457

**1.10.40 Datenkabel Horizontal-/Steigbereich Kat.7A geschirmt 4x2xAWG23 vorh.Rohr/Unterflurkanal**
STLB-Bau 2024-04 061
Datenkabel für den Horizontal- und Steigbereich DIN EN 50288-9-1 (VDE 0819-9-1), Kategorie 7 Index A tiefgestellt DIN EN 50173-1 (VDE 0800-173-1), geschirmt, Trennklasse b DIN EN 50174-2 (VDE 0800-174-2), für PoE, Typ 1, Leitungswiderstand 0,065 Ohm/m und Kabeldurchmesser 0,007 m DIN EN 50174-2 (VDE 0800-174-2), Link-Klasse F, DIN EN 50173-1 (VDE 0800-173-1), 4 x 2 x AWG 23, in vorh. Rohre/Unterflurkanäle, Ausführung gemäß Einzelbeschreibung.
Menge: 10,000 m
DIN276-4_09: 457
Leistungsbereichkatalog: 061
DIN276-1_08: 457
DIN276-4_09: 457
DIN276_06: 457

**1.10.50 Datenkabel Horizontal-/Steigbereich Kat.7A geschirmt 4x2xAWG23 oberhalb Zwischendecke**
STLB-Bau 2024-04 061
Datenkabel für den Horizontal- und Steigbereich DIN EN 50288-9-1 (VDE 0819-9-1), Kategorie 7 Index A tiefgestellt DIN EN 50173-1 (VDE 0800-173-1), geschirmt, Trennklasse b DIN EN 50174-2 (VDE 0800-174-2), für PoE, Typ 1, Leitungswiderstand 0,065 Ohm/m und Kabeldurchmesser 0,007 m DIN EN 50174-2 (VDE 0800-174-2), Link-Klasse F, DIN EN 50173-1 (VDE 0800-173-1), 4 x 2 x AWG 23, oberhalb von Zwischendecken mit Befestigung gemäß bauaufsichtlicher Zulassung, Ausführung gemäß Einzelbeschreibung.
Menge: 50,000 m
DIN276-4_09: 457
Leistungsbereichkatalog: 061
DIN276-1_08: 457
DIN276-4_09: 457
DIN276_06: 457

**1.10.60 Datenkabel Horizontal-/Steigbereich Kat.7A geschirmt 2x(4x2xAWG23) oberhalb Zwischendecke**
STLB-Bau 2024-04 061
Datenkabel für den Horizontal- und Steigbereich DIN EN 50288-9-1 (VDE 0819-9-1), Kategorie 7 Index A tiefgestellt DIN EN 50173-1 (VDE 0800-173-1), geschirmt, Trennklasse b DIN EN 50174-2 (VDE 0800-174-2), für PoE, Typ 1, Leitungswiderstand 0,065 Ohm/m und Kabeldurchmesser 0,007 m DIN EN 50174-2 (VDE 0800-174-2), Link-Klasse F, DIN EN 50173-1 (VDE 0800-173-1), 2 x (4 x 2 x AWG 23), oberhalb von Zwischendecken mit Befestigung gemäß bauaufsichtlicher Zulassung, Ausführung gemäß Einzelbeschreibung.
Menge: 120,000 m
DIN276-4_09: 457
Leistungsbereichkatalog: 061
DIN276-1_08: 457
DIN276-4_09: 457
DIN276_06: 457

**1.10.70 Elektroinstallationsrohr PVC-U AD 25mm UP**
STLB-Bau 2024-04 053
Elektroinstallationsrohr DIN EN 61386 (VDE 0605), Maße DIN EN 60423, aus PVC-U, doppelwandig, innen glatt, außen gewellt, flexibel, Außendurchmesser 25 mm, Druckfestigkeit Klasse 3 - mittel (750 N) DIN EN 61386-1 (VDE 0605-1), Klasse Schlagbeanspruchung 3 - mittel DIN EN 61386-1 (VDE 0605-1), max. Gebrauchstemperatur Klasse 1 (60 Grad C) DIN EN 61386-1 (VDE 0605-1), Verlegung unter Putz.
Menge: 10,000 m
Leistungsbereichkatalog: 053
DIN276-1_08: 457

**1.10.80 Messung Cu PL Link Fa**
STLB-Bau 2024-04 061
Messung Kupferkabel PL (Permanent Link) - Installationsstrecke, DIN EN 50173-1 (VDE 0800-173-1), Link Klasse F Index A tiefgestellt, Darstellung der Messung als Tabelle und als Grafik, Dokumentation vorab digital zur Prüfung und nach Freigabe als Ausdruck und auf Datenträger, im PDF-Format und mit Originaldateien, als Standard-Report, in 3-facher Ausfertigung.
Menge: 3,000 St
Leistungsbereichkatalog: 061
DIN276-1_08: 457
DIN276-4_09: 457
DIN276_06: 457

#### Abschnitt 1.11 Brandmeldeanlage

**1.11.10 Handfeuermelder Meldereinzelkennung AP**
STLB-Bau 2024-04 063
Handfeuermelder, DIN EN 54-11 Typ B, für Anwendung in Innenräumen, für Meldereinzelkennung, mit bidirektionalem Kurzschlussisolator DIN EN 54-17, in Aufputzausführung, Gehäuse aus Isolierstoff, mit graviertem Bezeichnungsschild, Schriftgröße für ungünstigste Lesebedingungen DIN 1450, einschl. Schild Außer-Betrieb DIN VDE 0833-2 (VDE 0833-2), Montage an Wand.
Menge: 4,000 St
DIN276-4_09: 457
Leistungsbereichkatalog: 063
DIN276-1_08: 456
DIN276-4_09: 457
DIN276_06: 457

**1.11.20 Signalgeber akustisch Schallgeber elektronisch Typ A Gehäuse Kunststoff**
STLB-Bau 2024-04 063
Signalgeber, akustisch, Übertragungsweg überwacht, für Alarmierungseinrichtung einer Brandmeldeanlage, DIN EN 54-3, Notsignal, auf verschiedene Signaltöne an der Zentrale änderbar, als elektronischer Schallgeber, Typ A (für die Anwendung in Gebäuden), Energieversorgung aus der Zentrale ringbusversorgt über Busleitung, mit bidirektionalem Kurzschlussisolator, in Unterputzausführung einschl. systemgebundenem Zubehör, Gehäuse aus Kunststoff.
Menge: 2,000 St
DIN276-4_09: 457
Leistungsbereichkatalog: 063
DIN276-1_08: 456
DIN276-4_09: 457
DIN276_06: 457

**1.11.30 Signalgeber akustisch Schallgeber elektronisch Typ A Gehäuse Kunststoff**
STLB-Bau 2024-04 063
Signalgeber, akustisch, Übertragungsweg überwacht, für Alarmierungseinrichtung einer Brandmeldeanlage, DIN EN 54-3, Notsignal, auf verschiedene Signaltöne an der Zentrale änderbar, als elektronischer Schallgeber, Typ A (für die Anwendung in Gebäuden), Energieversorgung aus der Zentrale ringbusversorgt über Busleitung, mit bidirektionalem Kurzschlussisolator, in Aufputzausführung einschl. systemgebundenem Zubehör, Gehäuse aus Kunststoff.
Menge: 1,000 St
DIN276-4_09: 457
Leistungsbereichkatalog: 063
DIN276-1_08: 456
DIN276-4_09: 457
DIN276_06: 457

**1.11.40 Installationskabel symmetrisch BMK J-Y(St)Y 2x2x0,8 oberhalb Zwischendecke**
STLB-Bau 2024-04 061
Installationskabel, symmetrisch, mit rotem Außenmantel und Aufdruck -Brandmeldekabel-, J-Y(St)Y, 2 x 2 x 0,8, oberhalb von Zwischendecken mit Befestigung gemäß bauaufsichtlicher Zulassung.
Menge: 100,000 m
Leistungsbereichkatalog: 061
DIN276-1_08: 457

**1.11.50 Installationskabel symmetrisch BMK J-Y(St)Y 2x2x0,8 vorh.Rohr/Unterflurkanal**
STLB-Bau 2024-04 061
Installationskabel, symmetrisch, mit rotem Außenmantel und Aufdruck -Brandmeldekabel-, J-Y(St)Y, 2 x 2 x 0,8, in vorh. Rohre/Unterflurkanäle.
Menge: 40,000 m
Leistungsbereichkatalog: 061
DIN276-1_08: 457

**1.11.60 Elektroinstallationsrohr PVC-U AD 25mm AP**
STLB-Bau 2024-04 053
Elektroinstallationsrohr DIN EN 61386 (VDE 0605), Maße DIN EN 60423, aus PVC-U, einwandig, glatt, starr, Außendurchmesser 25 mm, Druckfestigkeit Klasse 3 - mittel (750 N) DIN EN 61386-1 (VDE 0605-1), Klasse Schlagbeanspruchung 3 - mittel DIN EN 61386-1 (VDE 0605-1), max. Gebrauchstemperatur Klasse 1 (60 Grad C) DIN EN 61386-1 (VDE 0605-1), Verlegung offen, auf Putz.
Menge: 20,000 m
Leistungsbereichkatalog: 053
DIN276-1_08: 457

**1.11.70 Elektroinstallationsrohr PVC-U AD 25mm UP**
STLB-Bau 2024-04 053
Elektroinstallationsrohr DIN EN 61386 (VDE 0605), Maße DIN EN 60423, aus PVC-U, doppelwandig, innen glatt, außen gewellt, flexibel, Außendurchmesser 25 mm, Druckfestigkeit Klasse 3 - mittel (750 N) DIN EN 61386-1 (VDE 0605-1), Klasse Schlagbeanspruchung 3 - mittel DIN EN 61386-1 (VDE 0605-1), max. Gebrauchstemperatur Klasse 1 (60 Grad C) DIN EN 61386-1 (VDE 0605-1), Verlegung unter Putz.
Menge: 20,000 m
Leistungsbereichkatalog: 053
DIN276-1_08: 457

#### Abschnitt 1.12 Türsprechanlage

**1.12.10 Elektroinstallationsrohr PVC-U AD 25mm in Erdreich**
Kunststoffrohr EN25 (FFKuS-EM-F Highspeed 33412), DIN EN
61386-22, mittlere Druckfestigkeit, mittlere
Schlagfestigkeit, für Erdreich

Inkl. Zugdraht (verzinkt), Inkl. Kabelabdeckhauben, Trassenwarnband und Kleinmaterial liefern und komplett fachgerecht verlegen.
Menge: 20,000 m
DIN276-1_08: 445

#### Abschnitt 1.13 Sicherheitsbeleuchtung

**1.13.10 Rettungszeichenleuchte Einzelbatterie Erkennungsweite 20m Dauerschaltung Betr.-dauer 3h Deckenanbau LED**
STLB-Bau 2024-04 059
Rettungszeichenleuchte DIN EN 1838 und DIN EN 60598-2-22 (VDE 0711-2-22), mit eingebauter Einzelbatterie, Rettungszeichen DIN EN ISO 7010, DIN 4844-1 und DIN ISO 3864-1, Rettungszeichen einseitig, Erkennungsweite mind. 20 m, in Dauerschaltung, Bemessungsbetriebsdauer 3 h, Gehäuse aus Aluminium, Rettungszeichenträger aus Kunststoff, für Deckenanbau, Umgebungstemperatur 5 bis 35 Grad C, mit Leuchtmittel LED und Betriebsgerät, Arbeitshöhe des Montageortes bis 3,5 m über der Standfläche des hierfür erforderlichen Gerüstes.
Menge: 6,000 St
Leistungsbereichkatalog: 059
DIN276-1_08: 445

**1.13.20 Stromkreisschild Kunststoff Beschriftung**
STLB-Bau 2024-04 059
Stromkreisbezeichnungsschild mit Angabe von Verteilung, Stromkreis-Nummer und Leuchten-Nummer, DIN VDE 0100-560 (VDE 0100-560), rund, Schriftart/-größe DIN 1450, aus Kunststoff mit gravierter Beschriftung.
Menge: 6,000 St
Leistungsbereichkatalog: 059
DIN276-1_08: 445

#### Abschnitt 1.14 Abnahmen, Einweisung und Dokumentation

*Hinweis: Anlagenbeschreibung Einweisungen:*
Anlagenbeschreibung Einweisungen:

Die Einweisungen erfolgen vor Ort an den jeweiligen
Anlagen mit den Nutzern oder deren Vertretern. Je nach Aufwand können Einweisungen an mehreren Tagen erfolgen. Der Nutzer ist schriftlich einzuladen. Bedienungs- und Wartungsbeschreibungen sind vorzulegen und den Teilnehmern zu erläutern.

Für jede Einweisung ist ein Protokoll zu erstellen mit Hinweisen, welche Anlage eingewiesen wurden, inkl. Name und Unterschrift der Teilnehmer.
Das Protokoll ist Bestandteil der VOB-Abnahme und der Dokumentation.

**1.14.10 Schulung Einweisung vor Ort**
STLB-Bau 2024-04 064
Schulung und Einweisung der Benutzer/Teilnehmer zum sachgerechten Umgang mit der zur Erstinbetriebnahme, vor Ort, mit praktischen Übungen, Ausführung gemäß Einzelbeschreibung,
Einzelbeschreibungs-Nr '-Stromversorgung Verteiler
-Notbeleuchtung
-Beleuchtungen
-Starkstrom allgemein
-Verteilungen'
Menge: 1,000
Leistungsbereichkatalog: 064
DIN276-1_08: 440
DIN276-4_09: 444

**1.14.20 Schulung Einweisung vor Ort**
STLB-Bau 2024-04 064
Schulung und Einweisung der Benutzer/Teilnehmer zum sachgerechten Umgang mit der zur Erstinbetriebnahme, vor Ort, mit praktischen Übungen, mit Schulungsunterlagen für jeden Teilnehmer, aus denen die unterrichteten Bedien- und Arbeitsverfahren nachvollziehbar sind, in Papierform DIN A4, geheftet, Ausführung gemäß Einzelbeschreibung,
Einzelbeschreibungs-Nr '-EDV-Netz
-Brandmeldeanlagen'
Menge: 1,000
Leistungsbereichkatalog: 064
DIN276-1_08: 450
DIN276-4_09: 456

*Hinweis: Anlagenbeschreibung Bestandsunterlagen:*
Anlagenbeschreibung  Bestandsunterlagen:

Die Dokumentation ist gut lesbar und in deutscher
Sprache zu erstellen. Sie muss alle relevanten
Unterlagen für Betrieb, Instandsetzung und Wartung
enthalten. Pläne, Schemas, Stromlaufpläne, sind mit
Revisionsstempel in  PDF, DWG, PLT abzugeben.
Der AN muss alle Schotts als Fotodokumentation mit
Raumnummer, Lage, Materialbezeichnung festhalten und
mit den Bestandsunterlagen übergeben.
Des weitern müssen CD Rom vorgelegt werden in den Projektprogrammierungen Software oder Datenpunkte wie
KNX,Notbeleuchtungscontroller usw. mit abgegeben werden.

Alle Listen, Verzeichnisse, die evtl. ergänzt oder bearbeitet  werden können, sind in Word, Exel und in PDF abzugeben.
Abgabe der Unterlagen komplett als Papierform, farbig
in 3-facher Ausfertigung.
Zusätlich Abgabe der Unterlagen geordnet wie Papier
(Inhaltsverzeichnis) als Datenträger CD-ROM  in Pdf komplett
sowie Pläne noch in DWG, PLT, oder Listen in Exel, Word
komplett in 5-facher Ausfertigung.

Die Unterlagen sind min. 14 Werktage vor der Abnahme als
Entwurfsexemplar dem Planungsbüro vorzulegen.

**1.14.30 Bestandsdokumentation**
STLB-Bau 2024-04 053
Bestandsdokumentation, Ausführung gemäß Einzelbeschreibung,
Einzelbeschreibungs-Nr 'Erstellung der
Bestandsunterlagen.
Komplett für Elektro Starkstromtechnische Anlagen
Bestehend aus Ordnern und CD-ROM. Die Anzahl und Größe
der Ordner ergeben sich aufgrund der Anzahl von Plänen
und Unterlagen. Ordner sind getrennt nach Elektro und
fernmeldetechnischen Anlagen aufzustellen.
1.Äußere Form:
-Rückenschilder sind einheitlich zu beschriften
-Projektname-Gewerk-Inhalt-Ordnernummer
-Farbe nach Wahl der AG
2.Deckblatt:-Inhaltsverzeichnis
-Anlagenerrichter Verzeichnis -Registereinlagen DIN A4
3.Innere Gliederung
-Abnahmen, Bescheinigungen, Protokolle
-Technische Unterlagen Notbeleuchtung
-Technische Unterlagen Verteiler
-Technische Unterlagen Installation allgemein
-Technische Unterlagen Beleuchtung
-Technische Unterlagen Brandschutz
-Prüfbuch Erdung
-Pläne 1:50 Grundrisse
-Schemapläne
-Stromlaufpläne
-Stromkreislegenden DIN A4
-Messprotokolle
-Programmierungsprotokolle
-Prüfbücher, Wartungsanleitungen
-Bedienungsanleitungen
-CD-Rom, komplett digital
komplett.'
Menge: 1,000
DIN276-1_08: 440
Leistungsbereichkatalog: 053
DIN276-1_08: 440
DIN276-4_09: 444

**1.14.40 Bestandsdokumentation**
STLB-Bau 2024-04 053
Bestandsdokumentation, Ausführung gemäß Einzelbeschreibung,
Einzelbeschreibungs-Nr 'Erstellung der
Bestandsunterlagen
Komplett für fernmeldetechnische Anlagen
Bestehend aus Ordnern und CD-ROM. Die Anzahl und Größe
der Ordner ergeben sich aufgrund der Anzahl von Plänen
und Unterlagen. Ordner sind getrennt nach elektro- und
fernmeldetechnischen Anlagen aufzustellen.
1.Äußere Form:
-Rückenschilder sind einheitlich zu beschriften
-Projektname-Gewerk-Inhalt-Ordnernummer
-Farbe nach Wahl der AG
2.Deckblatt:-Inhaltsverzeichnis
-Anlagenerrichter Verzeichnis -Registereinlagen DIN A4
3.Innere Gliederung
-Abnahmen, Bescheinigungen, Protokolle
-Technische Unterlagen Fernmeldetechnik allgemein
-Technische Unterlagen Brandmelde
-Technische Unterlagen Daten IT Netze
-Pläne 1:50 Grundrisse
-Schemapläne
-Stromlaufpläne
-Messprotokolle
-Programmierungsprotokolle
-Prüfbücher, Wartungsanleitungen
-Bedienungsanleitungen
-CD-Rom digital
komplett.'
Menge: 1,000
Leistungsbereichkatalog: 053
DIN276-1_08: 450
DIN276-4_09: 456

*Hinweis: Sachverständigenabnahmen*
Die Sachverständigenabnahmen werden nicht durch den Bauherrn im Zuge der Objektüberwachung beauftragt, sondern vom Auftragnehmer Elektro.
Durch den AN sind Geräte, Personal zur Begleitung der Sachverständigenbegehung bereitzustellen und die Kosten des Sachverstädigen mit einzukalkulieren.
Der AN hat im Zug der Ausführung dem Sachverständigen alle notwendigen Unterlagen und Bescheinigungen vorzulegen.
Kosten für weitere Abnahmen, die durch erhebliche Mängel vom AN verursacht werden, müssen durch den AN übernommen werden.

Der Sachverständige muss ein Prüfbericht mit mängelfreier Bescheinung vorlegen.

**1.14.50 Fernmeldetechnik komplett**
*** Pauschalposition
Sachverständigenabnahme mit Begleitung von Montagemonteure- und oder Servictechniker
bei der jeweiligen  Begehung und Abnahme vor Ort, mit Bereitstellung von technischen Beschreibungen, Pläne usw.
für folgende Anlagen

Brandmeldeanlagen

komplett für die gesamte Abnahmezeiten.
Menge: 1,000 psch
DIN276-1_08: 450
DIN276-4_09: 456

**1.14.60 Starkstromanlagen komplett**
*** Pauschalposition
Sachverständigen Abnahme mit Begleitung von Montagemonteure- und oder Servictechniker
bei der jeweiligen Begehung und Abnahme vor Ort, mit Betreitstellung von technischen Beschreibungen, Pläne usw.
für folgende Anlagen

1. Sicherheitsbeleuchtung
2. Stromversorgung mit Verteilern
3. Brandschotts mit Zubehör

komplett für die gesamte Abnahmezeiten.
Menge: 1,000 psch
DIN276-1_08: 440
DIN276-4_09: 444

#### Abschnitt 1.15 Baubeleuchtung mit Zubehör

**1.15.10 Allgemeinbeleuchtung 50lx 7Leuchten herstellen**
STLB-Bau 2024-04 098
Allgemeinbeleuchtung der Verkehrswege, raumseitig an der Wand, mind. 50 lx, bestehend aus 7 Leuchten, einschl. Kabel, Schalter und Anschluss an Elektroverteiler, herstellen, Ausführung gemäß Einzelbeschreibung.
Menge: 2,000 St
Leistungsbereichkatalog: 098
DIN276-1_08: 449
DIN276-4_09: 491
DIN276_06: 497

**1.15.20 Allgemeinbeleuchtung 50lx 7Leuchten vorhalten 1Mt**
STLB-Bau 2024-04 098
Allgemeinbeleuchtung der Verkehrswege, raumseitig an der Wand, mind. 50 lx, bestehend aus 7 Leuchten, einschl. Kabel, Schalter und Anschluss an Elektroverteiler, vorhalten,
Vorhaltedauer ein Monat, Ausführung gemäß Einzelbeschreibung.
Menge: 6,000 St
Leistungsbereichkatalog: 098
DIN276-1_08: 449
DIN276-4_09: 491
DIN276_06: 497

**1.15.30 Allgemeinbeleuchtung 50lx 7Leuchten instand halten 1Mt**
STLB-Bau 2024-04 098
Allgemeinbeleuchtung der Verkehrswege, raumseitig an der Wand, mind. 50 lx, bestehend aus 7 Leuchten, einschl. Kabel, Schalter und Anschluss an Elektroverteiler, instand halten, Instandhaltedauer ein Monat, Ausführung gemäß Einzelbeschreibung.
Menge: 6,000 St
Leistungsbereichkatalog: 098
DIN276-1_08: 449
DIN276-4_09: 491
DIN276_06: 497

**1.15.40 Allgemeinbeleuchtung 50lx 7Leuchten räumen**
STLB-Bau 2024-04 098
Allgemeinbeleuchtung der Verkehrswege, raumseitig an der Wand, mind. 50 lx, bestehend aus 7 Leuchten, einschl. Kabel, Schalter und Anschluss an Elektroverteiler, räumen, Ausführung gemäß Einzelbeschreibung.
Menge: 2,000 St
Leistungsbereichkatalog: 098
DIN276-1_08: 449
DIN276-4_09: 491
DIN276_06: 497

#### Abschnitt 1.16 Baustromversorgung mit Zubehör

**1.16.10 Abstimmung Baustromversorgung mit Nutzer vor Ort**
Abstimmungsbegehung für die Baustromversorgung mit Bauüberwachung, dem Auftraggeber, mit Besichtigung der Standorte Verteiler Baustrom und Anschluss  usw. komplett.
Menge: 1,000 St
DIN276-1_08: 449
DIN276-4_09: 491

**1.16.20 Baustromverteiler Anschlussschrank Bemessungsstrom 63 A 230/400VAC Freiluftaufstellung ungeschützt IP44 IK09 Kasten Standmontage aufbauen**
STLB-Bau 2017-04 054
Baustromverteiler DIN EN 61439-4 (VDE 0660-600-4), als Anschlussschrank, mit Berührungsschutzabdeckung DIN EN 50274 (VDE 0660-514), Gehäuse aus verzinktem Stahl, lackiert, Schutzklasse II,
Bemessungsstrom I Index nA tiefgestellt '63' A,
Bemessungsbetriebsspannung 230/400 V AC,
Bemessungsbelastungsfaktor '0,5',
Freiluftaufstellung ungeschützt, Schutzart IP 44 DIN EN 60529 (VDE 0470-1), Schutzart IK09 DIN EN 62262 (VDE 0470-100),
min. Umgebungstemperatur '-25' Grad C,

max. Umgebungstemperatur '40' Grad C,

max. Umgebungstemperatur täglicher Mittelwert '35' Grad C,

max. relative Luftfeuchte bei einer Temperatur von 40 Grad C '50' %,
Verschmutzungsgrad 3 - schwer,
Höhe über NN '150' m,
EMV-Umgebung A Gewerbe Industrie, Kastenbauform, generelle Erweiterung der Verteil- und Endstromkreise nach Abschaltung, Anlage ortsveränderbar, Standmontage, einschl. Rohrgestell, Ausführung gemäß Einzelbeschreibung, aufbauen,
Einzelbeschreibungs-Nr 'Bestückt mit
1x Zugangstrenner NH 00 63A
1x Abgang CEE 63A
1x Abgang CEE 32A
1x Abgang CEE 16A
6x Abgang Schuko 16A
komplett mit Leitungschutzschalter, RCD Geräte nach Vorschrift
Leitungslänge rund 50 Meter, inkl. Anschluss und Umbau an der Hauptverteilung gemäß Baubeschreibung'

Bestückung mit nachstehender Stromkreisausrüstung.
Menge: 1,000 St
Leistungsbereichkatalog: 054
DIN276-1_08: 449
DIN276-4_09: 491
DIN276_06: 443

**1.16.30 Baustromverteiler Anschlussschrank Bemessungsstrom 63 A 230/400VAC Freiluftaufstellung ungeschützt IP44 IK09 Kasten Standmontage vorhalten**
STLB-Bau 2017-04 054
Baustromverteiler DIN EN 61439-4 (VDE 0660-600-4), als Anschlussschrank, mit Berührungsschutzabdeckung DIN EN 50274 (VDE 0660-514), Gehäuse aus verzinktem Stahl, lackiert, Schutzklasse II,
Bemessungsstrom I Index nA tiefgestellt '63' A,
Bemessungsbetriebsspannung 230/400 V AC,
Bemessungsbelastungsfaktor '0,5',
Freiluftaufstellung ungeschützt, Schutzart IP 44 DIN EN 60529 (VDE 0470-1), Schutzart IK09 DIN EN 62262 (VDE 0470-100),
min. Umgebungstemperatur '-25' Grad C,

max. Umgebungstemperatur '40' Grad C,

max. Umgebungstemperatur täglicher Mittelwert '35' Grad C,

max. relative Luftfeuchte bei einer Temperatur von 40 Grad C '50' %,
Verschmutzungsgrad 3 - schwer,
Höhe über NN '150' m,
EMV-Umgebung A Gewerbe Industrie, Kastenbauform, generelle Erweiterung der Verteil- und Endstromkreise nach Abschaltung, Anlage ortsveränderbar, Standmontage, einschl. Rohrgestell, Ausführung gemäß Einzelbeschreibung, vorhalten, Vorhaltedauer ein Monat,
Einzelbeschreibungs-Nr 'Bestückt mit
1x Zugangstrenner NH 00 63A
1x Abgang CEE 63A
1x Abgang CEE 32A
1x Abgang CEE 16A
6x Abgang Schuko 16A
komplett mit Leitungschutzschalter, RCD Geräte nach Vorschrift, Leitungslänge rund 50 Meter'

Bestückung mit nachstehender Stromkreisausrüstung.
Menge: 6,000 St
Leistungsbereichkatalog: 054
DIN276-1_08: 449
DIN276-4_09: 491
DIN276_06: 443

**1.16.40 Baustromverteiler Anschlussschrank Bemessungsstrom 63 A 230/400VAC Freiluftaufstellung ungeschützt IP44 IK09 Kasten Standmontage prüfen**
STLB-Bau 2017-04 054
Baustromverteiler DIN EN 61439-4 (VDE 0660-600-4), als Anschlussschrank, mit Berührungsschutzabdeckung DIN EN 50274 (VDE 0660-514), Gehäuse aus verzinktem Stahl, lackiert, Schutzklasse II,
Bemessungsstrom I Index nA tiefgestellt '63' A,
Bemessungsbetriebsspannung 230/400 V AC,
Bemessungsbelastungsfaktor '0,5',
Freiluftaufstellung ungeschützt, Schutzart IP 44 DIN EN 60529 (VDE 0470-1), Schutzart IK09 DIN EN 62262 (VDE 0470-100),
min. Umgebungstemperatur '-25' Grad C,

max. Umgebungstemperatur '40' Grad C,

max. Umgebungstemperatur täglicher Mittelwert '35' Grad C,

max. relative Luftfeuchte bei einer Temperatur von 40 Grad C '50' %,
Verschmutzungsgrad 3 - schwer,
Höhe über NN '150' m,
EMV-Umgebung A Gewerbe Industrie, Kastenbauform, generelle Erweiterung der Verteil- und Endstromkreise nach Abschaltung, Anlage ortsveränderbar, Standmontage, einschl. Rohrgestell, Ausführung gemäß Einzelbeschreibung, prüfen, monatlich, Vorhaltedauer ein Monat,
Einzelbeschreibungs-Nr 'Bestückt mit
1x Zugangstrenner NH 00 63A
1x Abgang CEE 63A
1x Abgang CEE 32A
1x Abgang CEE 16A
6x Abgang Schuko 16A
komplett mit Leitungschutzschalter, RCD Geräte nach Vorschrift, Leitungslänge rund 50 Meter'

Bestückung mit nachstehender Stromkreisausrüstung.
Menge: 6,000 St
Leistungsbereichkatalog: 054
DIN276-1_08: 449
DIN276-4_09: 491
DIN276_06: 443

**1.16.50 Baustromverteiler Anschlussschrank Bemessungsstrom 63 A 230/400VAC Freiluftaufstellung ungeschützt IP44 IK09 Kasten Standmontage abbauen**
STLB-Bau 2017-04 054
Baustromverteiler DIN EN 61439-4 (VDE 0660-600-4), als Anschlussschrank, mit Berührungsschutzabdeckung DIN EN 50274 (VDE 0660-514), Gehäuse aus verzinktem Stahl, lackiert, Schutzklasse II,
Bemessungsstrom I Index nA tiefgestellt '63' A,
Bemessungsbetriebsspannung 230/400 V AC,
Bemessungsbelastungsfaktor '0,5',
Freiluftaufstellung ungeschützt, Schutzart IP 44 DIN EN 60529 (VDE 0470-1), Schutzart IK09 DIN EN 62262 (VDE 0470-100),
min. Umgebungstemperatur '-25' Grad C,

max. Umgebungstemperatur '40' Grad C,

max. Umgebungstemperatur täglicher Mittelwert '35' Grad C,

max. relative Luftfeuchte bei einer Temperatur von 40 Grad C '50' %,
Verschmutzungsgrad 3 - schwer,
Höhe über NN '150' m,
EMV-Umgebung A Gewerbe Industrie, Kastenbauform, generelle Erweiterung der Verteil- und Endstromkreise nach Abschaltung, Anlage ortsveränderbar, Standmontage, einschl. Rohrgestell, Ausführung gemäß Einzelbeschreibung, abbauen,
Einzelbeschreibungs-Nr 'Bestückt mit
1x Zugangstrenner NH 00 63A
1x Abgang CEE 63A
1x Abgang CEE 32A
1x Abgang CEE 16A
6x Abgang Schuko 16A
komplett mit Leitungschutzschalter, RCD Geräte nach Vorschrift Leitungslänge rund 50 Meter'

Bestückung mit nachstehender Stromkreisausrüstung.
Menge: 1,000 St
Leistungsbereichkatalog: 054
DIN276-1_08: 449
DIN276-4_09: 491
DIN276_06: 443
